# Esmalt sobre fusteria d'acer galvanitzat o metall no fèrric, acabat forja

- Propietat de l'arxiu: CYPE Ingenieros S.A.
- Format: FIEBDC-3/2016
- Programa: Generador de preus de la construcció. CYPE Ingenieros, S.A.
- Data: 05/07/2024
- Divisa: EUR
- Costos indirectes: 3 %
- IVA: 21 %

## R Revestiments i extradossats

### RN Pintures sobre suport metàl·lic

#### RNS Especials

**RNS013** m² Esmalt sobre fusteria d'acer galvanitzat o metall no fèrric, acabat forja.
Aplicació manual de dues mans d'esmalt sintètic a base de resines alcídiques especials, color a escollir, acabat forja mat, (rendiment: 0,1 l/m² cada mà); prèvia aplicació de dues mans d'emprimació sintètica antioxidant d'assecat ràpid, a base de resines alcídiques, color blanc, acabat mat (rendiment: 0,1 l/m² cada mà), sobre porta interior, cega, d'acer galvanitzat o metall no fèrric.
Inclou: Preparació i neteja de la superfície suport. Aplicació de dues mans d'emprimació. Aplicació de dues mans d'acabat.
Criteri d'amidament de projecte: Superfície mesurada segons documentació gràfica de Projecte, sense descomptar buits, per totes dues cares, incloent els tapajunts.
Criteri de mesura d'obra: Es mesurarà la superfície realment executada segons especificacions de Projecte, per totes dues cares, incloent els tapajunts.

| Codi | Ut | Descripció | Rendiment | Preu | Import |
|---|---|---|---|---|---|
| mt27pfi140a | l | Emprimació sintètica antioxidant d'assecat ràpid, color blanc, acabat mat, a base de resines alcídiques i pigments antioxidants, d'alta resistència a la corrosió, per a aplicar amb brotxa o pistola. (material) | 0.2 | 10.91 | 2.182 |
| mt27ess130a | l | Esmalt sintètic, per a interior, color a escollir, acabat forja mat, a base de resines alcídiques especials i pigments antioxidants, amb resistència a la intempèrie, per a aplicar amb brotxa, corró o pistola. (material) | 0.2 | 25.98 | 5.196 |
| mo038 | h | Oficial 1ª pintor. (mà d'obra) | 0.704 | 28.42 | 20.008 |
| mo076 | h | Ajudant pintor. (mà d'obra) | 0.14 | 25.28 | 3.539 |
| % | % | Costos directes complementaris | 2 % | 30.925 | 0.619 |
|  |  | Costos directes |  |  | 31.544 |

Residus:
- col·locació: mt27pfi140a; factor de residu 0.0307566
- col·locació: mt27ess130a; factor de residu 0.0275

## Recursos

**mt27pfi140a** l Emprimació sintètica antioxidant d'assecat ràpid
Dades tècniques: Cost energètic 126.005 MJ; Emissió de CO2 4.788 kg; Codi LER 17 09 04; Massa de l'element 1.45 kg; Volum 0.000967 m3
Residus:
- embalatge: re150104 Envasos metàl·lics. (component de residu); rendiment 0.063 kg; Codi LER 15 01 04; Massa de l'element 1 kg; Volum 0.001667 m3

**mt27ess130a** l Esmalt sintètic
Dades tècniques: Cost energètic 73.391 MJ; Emissió de CO2 3.874 kg; Codi LER 08 01 11; Massa de l'element 1.65 kg; Volum 0.001833 m3
Residus:
- embalatge: re150104 Envasos metàl·lics; rendiment 0.057 kg
