# Sòl tècnic continu de plaques de guix laminat reforçat amb fibres

- Propietat de l'arxiu: CYPE INGENIEROS, S.A.
- Format: FIEBDC-3/2002
- Divisa: EUR
- Costos indirectes: 3.00 %
- IVA: 21.00 %

**RSE010** m² Sòl tècnic continu de plaques de guix laminat reforçat amb fibres, de 1200x600 mm i 38 mm d'espessor, amb les vores longitudinals encadellades, recolzades sobre peus regulables d'acer galvanitzat, per a altures entre 290 i 355 mm, travat mitjançant estructura addicional de travessers entre els pedestals, preparat per a rebre el paviment (no inclòs en aquest preu).
Sòl tècnic continu format per plaques de guix laminat reforçat amb fibres, de 1200x600 mm i 38 mm d'espessor, amb les vores longitudinals encadellades, recolzades sobre peus regulables d'acer galvanitzat, per a altures entre 290 i 355 mm, travat mitjançant estructura addicional de travessers entre els pedestals fixats a la superfície de suport amb adhesiu. Inclús marcs per a registres d'inspecció, preparació de la superfície de recolzament dels pedestals mitjançant aspirat i neteja de restes d'obra, emprimació de la superfície base, replanteig i fixació dels pedestals al terra amb cola col·locació de coixinets sobre els pedestals i fixació de la rosca que regula la seva altura amb cola, travament dels pedestals amb travessers metàl·lics de reforç, banda perimetral de llana de roca per a la desolidarització del perímetre, unió de les plaques mitjançant cola per a junts aplicat a la zona d'encadellat i emprimació de la superfície, per reduir l'absorció i millorar l'adherència. Totalment muntat i preparat per suportar un paviment (no inclòs en aquest preu).
Inclou: Emprimació de la superfície base. Replanteig dels eixos dels pedestals i marcat de nivells. Col·locació, anivellació i fixació de pedestals. Col·locació dels travessers de reforç entre pedestals. Col·locació de les plaques. Emprimació de la superfície d'acabat.
Criteri d'amidament de projecte: Superfície útil, mesura segons documentació gràfica de Projecte. No s'ha incrementat l'amidament per trencaments i retallades, ja que en la descomposició s'ha considerat un 5% més de peces.
Criteri de mesura d'obra: Es mesurarà la superfície realment executada segons especificacions de Projecte.

| Codi | Ut | Descripció | Rendiment | Preu | Import |
|---|---|---|---|---|---|
| mt12pik040a | kg | Emprimació per reduir l'absorció i millorar l'adherència. (material) | 0.320 | 0.48 | 0.15 |
| mt12psk040a | m | Banda perimetral de llana de roca de 12 mm de gruix i 100 mm d'ample. (material) | 1.000 | 3.47 | 3.47 |
| mt12psk080a | U | Cartutx de 600 cm³ de pega per a fixació de peus regulables a la superfície de recolzament. (material) | 0.010 | 9.75 | 0.10 |
| mt12psk060n | U | Peu regulable d'acer galvanitzat, per a altures entre 290 i 355 mm, travat mitjançant estructura addicional de travessers entre els pedestals. Inclús accessoris. (material) | 3.000 | 3.62 | 10.86 |
| mt12psk090a | U | Travesser d'acer inoxidable, de 600 mm de longitud, per a travament estructural entre peus regulables. (material) | 5.800 | 1.86 | 10.79 |
| mt12psk050nf | m² | Placa de guix laminat reforçat amb fibres, de 1200x600 mm i 38 mm de gruix, amb les vores longitudinals encadellades, per aplicació en sòls tècnics continus; classificació 5/2/A/1, segons UNE-EN 12825. (material) | 1.050 | 74.62 | 78.35 |
| mt12psk070a | U | Cartutx de 600 ml de cola per a juntes. (material) | 0.070 | 10.82 | 0.76 |
| mo011 | h | Oficial 1ª muntador. (mà d'obra) | 0.464 | 25.32 | 11.75 |
| mo080 | h | Ajudant muntador. (mà d'obra) | 0.464 | 21.75 | 10.09 |
| % | % | Costos directes complementaris | 2 % | 126.32 | 2.53 |
|  |  | Costos directes |  |  | 128.85 |
