# Paviment vinílic heterogeni, en llosetes

- Propietat de l'arxiu: CYPE Ingenieros S.A.
- Format: FIEBDC-3/2016
- Programa: Generador de preus de la construcció. CYPE Ingenieros, S.A.
- Data: 01/10/2024
- Divisa: EUR
- Costos indirectes: 3 %
- IVA: 21 %

## R Revestiments i extradossats

### RS Paviments

#### RSS De cautxú, de linòleum i vinílics

**RSS041** m² Paviment vinílic heterogeni, en llosetes.
Paviment vinílic heterogeni color a escollir, Classe 31: Comercial moderat, subministrat en llosetes de 455x455x3 mm. Col·locació en obra: amb adhesiu a base de copolímers acrílics modificats en dispersió aquosa, sobre capa fina d'anivellació.
Criteri de valoració econòmica: El preu no inclou la capa fina d'anivellació.
Inclou: Replanteig i retallada del paviment. Aplicació de l'adhesiu. Col·locació del paviment. Resolució de trobades i punts singulars. Eliminació i neteja del material sobrant. Neteja final del paviment.
Criteri d'amidament de projecte: Superfície útil, mesura segons documentació gràfica de Projecte, deduint els buits de superfície major de 1 m².
Criteri de mesura d'obra: Es mesurarà la superfície realment executada segons especificacions de Projecte, deduint els buits de superfície major de 1 m².

| Codi | Ut | Descripció | Rendiment | Preu | Import |
|---|---|---|---|---|---|
| mt18adq020a | kg | Adhesiu a base de copolímers acrílics modificats en dispersió aquosa, sense dissolvents, color beige, per a aplicar en interiors, per a l'encolat de paviments de PVC, linòleum i moqueta. (material) | 0.375 | 4.09 | 1.534 |
| mt18pve010qdF | m² | Lloseta heterogènia de PVC, per a interior, color a escollir, de 455x455x3 mm, Classe 31: Comercial moderat segons UNE-EN ISO 10874, bactericida, Euroclasse B-s2, d0 de reacció al foc, segons UNE-EN 13501-1. (material) | 1.05 | 12.13 | 12.737 |
| mo026 | h | Oficial 1ª instal·lador de revestiments flexibles. (mà d'obra) | 0.288 | 28.42 | 8.185 |
| mo064 | h | Ajudant instal·lador de revestiments flexibles. (mà d'obra) | 0.144 | 25.28 | 3.640 |
| % | % | Costos directes complementaris | 2 % | 26.096 | 0.522 |
|  |  | Costos directes |  |  | 26.618 |

Residus:
- col·locació: mt18pve010qdF; factor de residu 0.0544912

## Recursos

**mt18pve010qdF** m² Lloseta heterogènia de PVC
Dades tècniques: Cost energètic 256.352 MJ; Emissió de CO2 28.066 kg; Codi LER 17 02 03; Massa de l'element 5.721 kg; Volum 0.009535 m3
Residus:
- embalatge: re170203 Plàstic. (component de residu); rendiment 0.031 kg; Codi LER 17 02 03; Massa de l'element 1 kg; Volum 0.001667 m3
