# Paviment vinílic heterogeni, acústic, en llosetes

- Propietat de l'arxiu: CYPE Ingenieros S.A.
- Format: FIEBDC-3/2016
- Programa: Generador de preus de la construcció. CYPE Ingenieros, S.A.
- Data: 05/07/2024
- Divisa: EUR
- Costos indirectes: 3 %
- IVA: 21 %

## R Revestiments i extradossats

### RS Paviments

#### RSS De cautxú, de linòleum i vinílics

**RSS043** m² Paviment vinílic heterogeni, acústic, en llosetes.
Paviment vinílic heterogeni, acústic, de 3,4 mm d'espessor, amb tractament de protecció superficial a base de poliuretà, color a escollir, subministrat en llosetes de 50x50 cm i revés de polietilè expandit de cel·les tancades, d'alta densitat; pes total: 3270 g/m²; classificació a l'ús, segons UNE-EN ISO 10874: classe 23 per a ús domèstic; classe 33 per a ús comercial; classe 42 per a ús industrial; reducció del soroll d'impactes 19 dB, segons UNE-EN ISO 10140; Euroclasse Bfl-s1 de reacció al foc, segons UNE-EN 13501-1. Col·locació en obra: amb adhesiu, sobre capa fina d'anivellació.
Criteri de valoració econòmica: El preu no inclou la capa fina d'anivellació.
Inclou: Replanteig i retallada del paviment. Aplicació de l'adhesiu. Col·locació del paviment. Soldat d'unió i junts entre llosetes. Resolució de trobades i punts singulars. Eliminació i neteja del material sobrant. Neteja final del paviment.
Criteri d'amidament de projecte: Superfície útil, mesura segons documentació gràfica de Projecte, deduint els buits de superfície major de 1 m².
Criteri de mesura d'obra: Es mesurarà la superfície realment executada segons especificacions de Projecte, deduint els buits de superfície major de 1 m².

| Codi | Ut | Descripció | Rendiment | Preu | Import |
|---|---|---|---|---|---|
| mt18adq020d | kg | Adhesiu, a base de copolímers acrílics modificats en dispersió aquosa, sense dissolvents, color beige, per a aplicar en interiors, per a l'encolat de paviments de PVC, linòleum i moqueta. (material) | 0.375 | 4.09 | 1.534 |
| mt18dsi060a | m² | Llosetes heterogènies de PVC, de 50x50 cm, de 3,4 mm d'espessor, amb tractament de protecció superficial a base de poliuretà, color a escollir i revés de polietilè expandit de cel·les tancades, d'alta densitat; pes total: 3270 g/m²; classificació a l'ús, segons UNE-EN ISO 10874: classe 23 per a ús domèstic; classe 33 per a ús comercial; classe 42 per a ús industrial; reducció del soroll d'impactes 19 dB, segons UNE-EN ISO 10140; Euroclasse Bfl-s1 de reacció al foc, segons UNE-EN 13501-1. (material) | 1.05 | 20.82 | 21.861 |
| mo026 | h | Oficial 1ª instal·lador de revestiments flexibles. (mà d'obra) | 0.24 | 28.42 | 6.821 |
| mo064 | h | Ajudant instal·lador de revestiments flexibles. (mà d'obra) | 0.12 | 25.28 | 3.034 |
| % | % | Costos directes complementaris | 2 % | 33.250 | 0.665 |
|  |  | Costos directes |  |  | 33.915 |

Residus:
- col·locació: mt18dsi060a; factor de residu 0.0458875

## Recursos

**mt18dsi060a** m² Llosetes heterogènies de PVC
Dades tècniques: Cost energètic 148.155 MJ; Emissió de CO2 16.123 kg; Codi LER 17 02 03; Massa de l'element 3.27 kg; Volum 0.00545 m3
Residus:
- embalatge: re170203 Plàstic. (component de residu); rendiment 0.034 kg; Codi LER 17 02 03; Massa de l'element 1 kg; Volum 0.001667 m3
