# Assaig destructiu de perfils laminats

- Propietat de l'arxiu: CYPE Ingenieros S.A.
- Format: FIEBDC-3/2016
- Programa: Generador de preus de la construcció. CYPE Ingenieros, S.A.
- Data: 13/06/2024
- Divisa: EUR
- Costos indirectes: 3 %
- IVA: 21 %

## X Control de qualitat i assaigs

### XM Estructures metàl·liques

#### XMP Perfils laminats

**XMP010** U Assaig destructiu de perfils laminats.
Assaigs a realitzar en laboratori acreditat en l'àrea tècnica corresponent, sobre una mostra de perfil laminat per ús en estructura metàl·lica, agafat en obra, per a la determinació de les següents característiques: índex de resiliència, segons UNE 7475-1; anàlisi química d'una mostra d'acer, comprenent carboni, silici, fòsfor, sofre i manganès, segons UNE 7014, UNE 7331, UNE 7349, UNE 7028, UNE 7029, UNE 7019 i UNE 7027. Fins i tot desplaçament a obra i informe de resultats.
Inclou: Desplaçament a obra. Presa de mostres. Realització dels assajos. Redacció d'informe dels resultats dels assajos realitzats.
Criteri d'amidament de projecte: Assaig a realitzar, segons documentació del Pla de control de qualitat.

| Codi | Ut | Descripció | Rendiment | Preu | Import |
|---|---|---|---|---|---|
| mt49des010 | U | Repercussió de desplaçament a obra per la presa de mostres. (material) | 1 | 0.74 | 0.740 |
| mt49pma020 | U | Presa en obra de mostres de perfil laminat en estructura metàl·lica, quin pes no excedeixi de 50 kg. (material) | 1 | 32.02 | 32.020 |
| mt49pma090 | U | Assaig per determinar l'índex de resilència d'una mostra de perfil laminat en estructura metàl·lica, segons UNE 7475-1. (material) | 1 | 18.54 | 18.540 |
| mt49pma140 | U | Anàlisi química d'una mostra d'acer, comprenent carboni (UNE 7014, UNE 7331 i UNE 7349), silici (UNE 7028), fòsfor (UNE 7029), sofre (UNE 7019) i manganès (UNE 7027). (material) | 1 | 318.69 | 318.690 |
| mt49pma030 | U | Informe de resultats dels assaigs realitzats sobre una mostra de perfil laminat en estructura metàl·lica. (material) | 1 | 96.06 | 96.060 |
| % | % | Costos directes complementaris | 2 % | 466.050 | 9.321 |
|  |  | Costos directes |  |  | 475.371 |
