# Sistema S de xarxa de seguretat col·locada horitzontalment

- Propietat de l'arxiu: CYPE Ingenieros S.A.
- Format: FIEBDC-3/2016
- Programa: Generador de preus de la construcció. CYPE Ingenieros, S.A.
- Data: 13/06/2024
- Divisa: EUR
- Costos indirectes: 3 %
- IVA: 21 %

## Y Seguretat i salut

### YC Sistemes de protecció col·lectiva

#### YCG Protecció de grans buits horitzontals en estructures metàl·liques

**YCG010** m² Sistema S de xarxa de seguretat col·locada horitzontalment.
Sistema S de xarxa de seguretat desplaçable, col·locada horitzontalment, format per: xarxa de seguretat UNE-EN 1263-1 S A2 M100 Q M, de polipropilè d'alta tenacitat, sense nusos, de color verd, per cobrir buits horitzontals de superfície compresa entre 35 i 250 m². Inclús corda d'unió de polipropilè, per unir les xarxes i elements per al desplaçament i tibat de les xarxes.
Criteri d'amidament de projecte: Superfície del buit horitzontal, mesurada segons Estudi o Estudi Bàsic de Seguretat i Salut.
Criteri de mesura d'obra: S'amidarà la superfície realment muntada segons especificacions d'Estudi o Estudi Bàsic de Seguretat i Salut.

| Codi | Ut | Descripció | Rendiment | Preu | Import |
|---|---|---|---|---|---|
| mt50sph010hb | m² | Xarxa de seguretat UNE-EN 1263-1 S A2 M100 Q M, de polipropilè d'alta tenacitat, sense nusos, de color verd. Corda de xarxa de calibre 5,5 mm, amb tractament als rajos UV. Energia de la xarxa A2 (entre 2,2 i 4,4 kJ). Configuració de la xarxa quadrada, amb corda perimetral de polipropilè de 16 mm de diàmetre. (material) | 1.064 | 3.77 | 4.011 |
| mt50spr170b | m | Corda d'unió UNE-EN 1263-1 O de polipropilè d'alta tenacitat, amb tractament als rajos UV, D=8 mm i càrrega de ruptura superior a 7,5 kN. (material) | 1.267 | 0.21 | 0.266 |
| mt50spr100d | m | Cable d'acer de 10 mm de diàmetre. (material) | 0.203 | 2.94 | 0.597 |
| mt50spr095 | U | Corriola d'acer, amb càrrega de ruptura superior a 20 kN. (material) | 0.217 | 14.28 | 3.099 |
| mt50spr096 | U | Mosquetó d'acer galvanitzat, amb rosca de seguretat i càrrega de ruptura superior a 20 kN. (material) | 0.217 | 22.38 | 4.856 |
| mq07ple010ff | U | Lloguer diari de plataforma elevadora de tisores, motor dièsel, de 15 m d'altura màxima de treball, inclús manteniment i assegurança de responsabilitat civil. (maquinària) | 0.01 | 129.04 | 1.290 |
| mq07ple020ff | U | Transport a obra i retirada de plataforma elevadora de tisores, motor dièsel, de 15 m d'altura màxima de treball. (maquinària) | 0.001 | 128.4 | 0.128 |
| mo119 | h | Oficial 1ª Seguretat i Salut. (mà d'obra) | 0.18 | 28.42 | 5.116 |
| mo120 | h | Peó Seguretat i Salut. (mà d'obra) | 0.18 | 23.81 | 4.286 |
| % | % | Costos directes complementaris | 2 % | 23.649 | 0.473 |
|  |  | Costos directes |  |  | 24.122 |

Residus:
- col·locació: mt50sph010hb; factor de residu 1
- col·locació: mt50spr100d Cable d'acer de 10 mm de diàmetre; factor de residu 0.0140007

## Recursos

**mt50sph010hb** m² Xarxa de seguretat UNE-EN 1263-1 S A2 M100 Q M
Dades tècniques: Cost energètic 27.456 MJ; Emissió de CO2 0.920 kg; Codi LER 17 02 03; Massa de l'element 0.26 kg; Volum 0.000433 m3
Residus:
- embalatge: re170203 Plàstic. (component de residu); rendiment 0.034 kg; Codi LER 17 02 03; Massa de l'element 1 kg; Volum 0.001667 m3

**mt50spr100d** m Cable d'acer de 10 mm de diàmetre
Dades tècniques: Cost energètic 2.709 MJ; Emissió de CO2 0.199 kg; Codi LER 17 04 11; Massa de l'element 0.2717 kg; Volum 0.000181 m3
Residus:
- embalatge: re150101 Envasos de paper i cartró. (component de residu); rendiment 0.071 kg; Codi LER 15 01 01; Massa de l'element 1 kg; Volum 0.001333 m3

**mt50spr095** U Corriola d'acer, amb càrrega de ruptura superior a 20 kN
Dades tècniques: Cost energètic 1.002 MJ; Emissió de CO2 0.111 kg
Residus:
- embalatge: re150101 Envasos de paper i cartró; rendiment 0.072 kg

**mt50spr096** U Mosquetó d'acer galvanitzat, amb rosca de seguretat i càrrega de ruptura superior a 20 kN
Dades tècniques: Cost energètic 6.868 MJ; Emissió de CO2 0.544 kg
Residus:
- embalatge: re150101 Envasos de paper i cartró; rendiment 0.09 kg
- embalatge: re170203 Plàstic; rendiment 0.045 kg
