# Demolició de forjat de biguetes metàl·liques i entrebigat de revoltons ceràmics, amb martell pneumàtic i equip de oxitall, i càrrega manual de runa sobre camió o contenidor

- Propietat de l'arxiu: CYPE INGENIEROS, S.A.
- Format: FIEBDC-3/2002
- Divisa: EUR
- Costos indirectes: 3.00 %
- IVA: 21.00 %

## D Demolicions

### DE Estructures

#### DEA Acer

**DEA020** m² Demolició de forjat de biguetes metàl·liques i entrebigat de revoltons ceràmics, amb martell pneumàtic i equip de oxitall, i càrrega manual de runa sobre camió o contenidor.
Demolició de forjat de biguetes metàl·liques i entrebigat de revoltons ceràmics amb capa de compressió de formigó, realitzat amb martell pneumàtic i equip de oxitall, previ aixecat del paviment i la seva base (no inclòs en aquest preu). Fins i tot p/p de neteja, aplec, retirada i càrrega manual de runa sobre camió o contenidor.
Inclou: Replanteig de la superfície de forjat a demolir. Demolició del forjat amb martell pneumàtic i equip de oxitall. Fragmentació dels enderrocs en peces manejables. Retirada i arreplegat de enderrocs. Càrrega manual de deixalles sobre camió o contenidor.
Criteri d'amidament de projecte: Superfície mesurada segons documentació gràfica de Projecte.
Criteri de mesura d'obra: S'amidarà la superfície realment enderrocada segons especificacions de Projecte.

| Codi | Ut | Descripció | Rendiment | Preu | Import |
|---|---|---|---|---|---|
| mq05mai030 | h | Martell pneumàtic. (maquinària) | 0.458 | 4.08 | 1.87 |
| mq05pdm110 | h | Compressor portàtil dièsel mitja pressió 10 m³/min. (maquinària) | 0.229 | 6.92 | 1.58 |
| mq08sol010 | h | Equip d'oxitall, amb acetilè com combustible i oxigen com comburente. (maquinària) | 0.402 | 7.37 | 2.96 |
| mo019 | h | Oficial 1ª soldador. (mà d'obra) | 0.499 | 23.67 | 11.81 |
| mo112 | h | Peó especialitzat construcció. (mà d'obra) | 0.357 | 20.15 | 7.19 |
| mo113 | h | Peó ordinari construcció. (mà d'obra) | 1.284 | 19.47 | 25.00 |
| % | % | Costos directes complementaris | 2 % | 50.41 | 1.01 |
|  |  | Costos directes |  |  | 51.42 |
