# Desmuntatge de revestiment exterior de façana ventilada, ceràmic, amb mitjans manuals, i càrrega manual sobre camió o contenidor

- Propietat de l'arxiu: CYPE INGENIEROS, S.A.
- Format: FIEBDC-3/2002
- Divisa: EUR
- Costos indirectes: 3.00 %
- IVA: 21.00 %

## D Demolicions

### DF Façanes

#### DFA Ventilades

**DFA010** m² Desmuntatge de revestiment exterior de façana ventilada, ceràmic, amb mitjans manuals, i càrrega manual sobre camió o contenidor.
Desmuntatge de revestiment exterior de façana ventilada, ceràmic, amb mitjans manuals, i càrrega manual sobre camió o contenidor.
Inclou: Desmuntatge de l'element. Retirada i apilament del material desmuntat. Neteja de les restes de l'obra. Càrrega manual del material desmuntat i restes de l'obra sobre camió o contenidor.
Criteri d'amidament de projecte: Superfície mesurada segons documentació gràfica de Projecte.
Criteri de mesura d'obra: S'amidarà la superfície realment desmuntada segons especificacions de Projecte.
Criteri de valoració econòmica: El preu no inclou el desmuntatge de la subestructura suport.

| Codi | Ut | Descripció | Rendiment | Preu | Import |
|---|---|---|---|---|---|
| mo011 | h | Oficial 1ª muntador. (mà d'obra) | 1.174 | 25.32 | 29.73 |
| mo080 | h | Ajudant muntador. (mà d'obra) | 1.174 | 21.75 | 25.53 |
| % | % | Costos directes complementaris | 2 % | 55.26 | 1.11 |
|  |  | Costos directes |  |  | 56.37 |
