# Desmuntatge de tancament metàl·lic extensible de 4 a 6 m² de superfície

- Propietat de l'arxiu: CYPE INGENIEROS, S.A.
- Format: FIEBDC-3/2002
- Divisa: EUR
- Costos indirectes: 3.00 %
- IVA: 21.00 %

## D Demolicions

### DF Façanes

#### DFD Defenses en exteriors

**DFD040** U Desmuntatge de tancament metàl·lic extensible de 4 a 6 m² de superfície, amb mitjans manuals, sense deteriorar els elements constructius als quals està subjecte, i càrrega manual sobre camió o contenidor.
Desmuntatge de tancament metàl·lic extensible de 4 a 6 m² de superfície, amb mitjans manuals, sense deteriorar els elements constructius als quals està subjecte, i càrrega manual sobre camió o contenidor.
Inclou: Desmuntatge de l'element. Retirada i apilament del material desmuntat. Neteja de les restes de l'obra. Càrrega manual del material desmuntat i restes de l'obra sobre camió o contenidor.
Criteri d'amidament de projecte: Nombre d'unitats previstes, segons documentació gràfica de Projecte.
Criteri de mesura d'obra: S'amidarà el nombre d'unitats realment desmuntades segons especificacions de Projecte.
Criteri de valoració econòmica: El preu inclou el desmuntatge dels mecanismes i dels accessoris.

| Codi | Ut | Descripció | Rendiment | Preu | Import |
|---|---|---|---|---|---|
| mo018 | h | Oficial 1ª serraller. (mà d'obra) | 0.453 | 24.89 | 11.28 |
| mo059 | h | Ajudant serraller. (mà d'obra) | 0.453 | 21.83 | 9.89 |
| mo113 | h | Peó ordinari construcció. (mà d'obra) | 0.302 | 20.46 | 6.18 |
| % | % | Costos directes complementaris | 2 % | 27.35 | 0.55 |
|  |  | Costos directes |  |  | 27.90 |
