# Desmuntatge de persiana enrotllable de lamel·les de PVC, amb mitjans manuals, i càrrega manual de runa sobre camió o contenidor

- Propietat de l'arxiu: CYPE INGENIEROS, S.A.
- Format: FIEBDC-3/2002
- Divisa: EUR
- Costos indirectes: 3.00 %
- IVA: 21.00 %

## D Demolicions

### DF Façanes

#### DFD Defenses en exteriors

**DFD060** m² Desmuntatge de persiana enrotllable de lamel·les de PVC, amb mitjans manuals, i càrrega manual de runa sobre camió o contenidor.
Desmuntatge de persiana enrotllable de lamel·les de PVC, mecanismes i accessoris, amb mitjans manuals, sense deteriorar els elements constructius als quals està subjecta. Fins i tot p/p de neteja, aplec, retirada i càrrega manual de runa sobre camió o contenidor.
Inclou: Desmuntatge dels elements. Retirada i apilament del material desmuntat. Neteja de les restes de l'obra. Càrrega del material desmuntat i les restes d'obra sobre camió o contenidor.
Criteri d'amidament de projecte: Superfície mesurada segons documentació gràfica de Projecte.
Criteri de mesura d'obra: S'amidarà la superfície realment desmuntada segons especificacions de Projecte.

| Codi | Ut | Descripció | Rendiment | Preu | Import |
|---|---|---|---|---|---|
| mo010 | h | Oficial 1ª muntador. (mà d'obra) | 0.357 | 24.08 | 8.60 |
| mo078 | h | Ajudant muntador. (mà d'obra) | 0.357 | 20.68 | 7.38 |
| % | % | Costos directes complementaris | 2 % | 15.98 | 0.32 |
|  |  | Costos directes |  |  | 16.30 |
