# Desmuntatge amb recuperació del material de tendal de de 3 a 6 m² de superfície situat en façana i fixat al parament mitjançant cargolat, amb mitjans manuals

- Propietat de l'arxiu: CYPE INGENIEROS, S.A.
- Format: FIEBDC-3/2002
- Divisa: EUR
- Costos indirectes: 3.00 %
- IVA: 21.00 %

## D Demolicions

### DF Façanes

#### DFD Defenses en exteriors

**DFD080** Ut Desmuntatge amb recuperació del material de tendal de de 3 a 6 m² de superfície situat en façana i fixat al parament mitjançant cargolat, amb mitjans manuals.
Desmuntatge de tendal de de 3 a 6 m² de superfície, ferramenta i elements de fixació, situat en façana i fixat al parament mitjançant cargolat, amb mitjans manuals i recuperació del material per a la seva posterior ubicació en altre emplaçament, sent l'ordre d'execució del procés invers al de la seva instal·lació, sense deteriorar els elements constructius als quals està subjecte. Fins i tot p/p de neteja, aplec, retirada i càrrega manual del material desmuntat i de les restes de l'obra produïts durant els treballs, sobre camió o contenidor.
Inclou: Desmuntatge dels elements. Aplec dels materials a reutilitzar. Retirada i arreplegat de enderrocs. Neteja de les restes de l'obra. Càrrega del material desmuntat i les restes d'obra sobre camió o contenidor.
Criteri d'amidament de projecte: Nombre d'unitats previstes, segons documentació gràfica de Projecte.
Criteri de mesura d'obra: S'amidarà el nombre d'unitats realment desmuntades segons especificacions de Projecte.

| Codi | Ut | Descripció | Rendiment | Preu | Import |
|---|---|---|---|---|---|
| mo017 | h | Oficial 1ª serraller. (mà d'obra) | 1.486 | 23.67 | 35.17 |
| mo057 | h | Ajudant serraller. (mà d'obra) | 1.486 | 20.76 | 30.85 |
| % | % | Costos directes complementaris | 2 % | 66.02 | 1.32 |
|  |  | Costos directes |  |  | 67.34 |
