# Aixecat amb recuperació del material de escopidor de pedra artificial i picat del material d'unió adherit a la seva superfície

- Propietat de l'arxiu: CYPE INGENIEROS, S.A.
- Format: FIEBDC-3/2002
- Divisa: EUR
- Costos indirectes: 3.00 %
- IVA: 21.00 %

## D Demolicions

### DF Façanes

#### DFR Acabaments d'exteriors

**DFR100** m Aixecat amb recuperació del material de escopidor de pedra artificial i picat del material d'unió adherit a la seva superfície, amb mitjans manuals, posterior reposició i càrrega manual de runa sobre camió o contenidor.
Aixecat de escopidor de pedra artificial situat entre els brancals del buit cobrint els ampits i picat del material d'unió adherit a la seva superfície, amb mitjans manuals i recuperació, aplec i col·locació del material en el mateix emplaçament, sense deteriorar els elements constructius contigus. Fins i tot p/p de neteja, aplec, retirada i càrrega manual de runa sobre camió o contenidor.
Inclou: Aixecat manual dels elements. Neteja del revers de les peces de l'escopidor. Aplec dels materials a reutilitzar. Reposició de l'escopidor. Retirada i arreplegat de enderrocs. Neteja de les restes de l'obra. Càrrega d'enderrocs sobre camió o contenidor.
Criteri d'amidament de projecte: Longitud mesurada segons documentació gràfica de Projecte.
Criteri de mesura d'obra: S'amidarà la longitud realment enderrocada segons especificacions de Projecte.

| Codi | Ut | Descripció | Rendiment | Preu | Import |
|---|---|---|---|---|---|
| mt08aaa010a | m³ | Aigua. (material) | 0.006 | 1.50 | 0.01 |
| mt09mif010ka | t | Morter industrial per a obra de paleta, de ciment, color gris, amb additiu hidròfug, categoria M-10 (resistència a compressió 10 N/mm²), subministrat en sacs, segons UNE-EN 998-2. (material) | 0.009 | 38.05 | 0.34 |
| mt09lec010b | m³ | Beurada de ciment blanc BL 22,5 X. (material) | 0.001 | 157.00 | 0.16 |
| mt09mcr235 | kg | Morter de juntes per prefabricats de formigó i pedra artificial, compost de ciment, àrids, pigments i additius especials. (material) | 0.015 | 2.47 | 0.04 |
| mt28pcs010 | l | Tractament superficial hidrofugant, de superfície invisible. (material) | 0.150 | 8.82 | 1.32 |
| mo019 | h | Oficial 1ª construcció. (mà d'obra) | 0.561 | 23.30 | 13.07 |
| mo111 | h | Peó ordinari construcció. (mà d'obra) | 0.282 | 19.47 | 5.49 |
| % | % | Costos directes complementaris | 2 % | 20.43 | 0.41 |
|  |  | Costos directes |  |  | 20.84 |
