# Aixecat amb recuperació del material de escopidor metàl·lic i picat del material d'unió adherit a la seva superfície

- Propietat de l'arxiu: CYPE INGENIEROS, S.A.
- Format: FIEBDC-3/2002
- Divisa: EUR
- Costos indirectes: 3.00 %
- IVA: 21.00 %

## D Demolicions

### DF Façanes

#### DFR Acabaments d'exteriors

**DFR100** m Aixecat amb recuperació del material de escopidor metàl·lic i picat del material d'unió adherit a la seva superfície, amb mitjans manuals, posterior reposició i càrrega manual de runa sobre camió o contenidor.
Aixecat de escopidor metàl·lic situat entre els brancals del buit cobrint els ampits i picat del material d'unió adherit a la seva superfície, amb mitjans manuals i recuperació, aplec i col·locació del material en el mateix emplaçament, sense deteriorar els elements constructius contigus. Fins i tot p/p de neteja, aplec, retirada i càrrega manual de runa sobre camió o contenidor.
Inclou: Aixecat manual dels elements. Neteja del revers de les peces de l'escopidor. Aplec dels materials a reutilitzar. Reposició de l'escopidor. Retirada i apilament del material desmuntat. Neteja de les restes de l'obra. Càrrega del material desmuntat i restes de l'obra sobre camió o contenidor.
Criteri d'amidament de projecte: Longitud mesurada segons documentació gràfica de Projecte.
Criteri de mesura d'obra: S'amidarà la longitud realment desmuntada segons especificacions de Projecte.

| Codi | Ut | Descripció | Rendiment | Preu | Import |
|---|---|---|---|---|---|
| mt08aaa010a | m³ | Aigua. (material) | 0.006 | 1.50 | 0.01 |
| mt09mif010la | t | Morter industrial per a obra de paleta, de ciment, color gris, amb additiu hidròfug, categoria M-15 (resistència a compressió 15 N/mm²), subministrat en sacs, segons UNE-EN 998-2. (material) | 0.015 | 39.80 | 0.60 |
| mt20wwa010 | kg | Adhesiu resina epoxi. (material) | 0.360 | 5.83 | 2.10 |
| mt20wwa020 | m | Closa amb silicona neutre gruix mig 7 mm. (material) | 2.800 | 0.99 | 2.77 |
| mt20wwa021 | m | Segellat amb adhesiu en fred especial per a metalls. (material) | 2.800 | 1.20 | 3.36 |
| mo019 | h | Oficial 1ª construcció. (mà d'obra) | 0.575 | 23.30 | 13.40 |
| mo111 | h | Peó ordinari construcció. (mà d'obra) | 0.317 | 19.47 | 6.17 |
| % | % | Costos directes complementaris | 2 % | 28.41 | 0.57 |
|  |  | Costos directes |  |  | 28.98 |
