# Demolició de sòcol de pedra natural de menys de 50 cm d'altura, amb mitjans manuals, i càrrega manual de runa sobre camió o contenidor

- Propietat de l'arxiu: CYPE INGENIEROS, S.A.
- Format: FIEBDC-3/2002
- Divisa: EUR
- Costos indirectes: 3.00 %
- IVA: 21.00 %

## D Demolicions

### DF Façanes

#### DFR Acabaments d'exteriors

**DFR110** m Demolició de sòcol de pedra natural de menys de 50 cm d'altura, amb mitjans manuals, i càrrega manual de runa sobre camió o contenidor.
Demolició de sòcol de menys de 50 cm d'altura format per peces de pedra natural situades a la part inferior del parament vertical, amb mitjans manuals, sense deteriorar els elements constructius contigus. Fins i tot p/p de neteja, aplec, retirada i càrrega manual de runa sobre camió o contenidor.
Inclou: Demolició dels elements. Retirada i arreplegat de enderrocs. Neteja de les restes de l'obra. Càrrega d'enderrocs sobre camió o contenidor.
Criteri d'amidament de projecte: Longitud mesurada segons documentació gràfica de Projecte.
Criteri de mesura d'obra: S'amidarà la longitud realment enderrocada segons especificacions de Projecte.

| Codi | Ut | Descripció | Rendiment | Preu | Import |
|---|---|---|---|---|---|
| mo019 | h | Oficial 1ª construcció. (mà d'obra) | 0.150 | 23.30 | 3.50 |
| mo111 | h | Peó ordinari construcció. (mà d'obra) | 0.150 | 19.47 | 2.92 |
| % | % | Costos directes complementaris | 2 % | 6.42 | 0.13 |
|  |  | Costos directes |  |  | 6.55 |
