# Desmuntatge de doble envidriament de 6+CA+6 mm fixat sobre fusteria, amb mitjans manuals, i càrrega manual del material desmuntat sobre camió o contenidor

- Propietat de l'arxiu: CYPE INGENIEROS, S.A.
- Format: FIEBDC-3/2002
- Divisa: EUR
- Costos indirectes: 3.00 %
- IVA: 21.00 %

## D Demolicions

### DF Façanes

#### DFV Vidres

**DFV010** m² Desmuntatge de doble envidriament de 6+CA+6 mm fixat sobre fusteria, amb mitjans manuals, i càrrega manual del material desmuntat sobre camió o contenidor.
Desmuntatge amb mitjans manuals de doble envidriament de 6+CA+6 mm fixat sobre fusteria, encunyat mitjançant falques i segellat continu, sense deteriorar la fusteria a la qual se subjecta. Fins i tot p/p de neteja, aplec, retirada i càrrega manual del material desmuntat sobre camió o contenidor.
Inclou: Desmuntatge dels elements. Retirada i apilament del material desmuntat. Neteja de les restes de l'obra. Càrrega del material desmuntat sobre camió o contenidor.
Criteri d'amidament de projecte: Superfície mesurada segons documentació gràfica de Projecte.
Criteri de mesura d'obra: S'amidarà la superfície realment desmuntada segons especificacions de Projecte.

| Codi | Ut | Descripció | Rendiment | Preu | Import |
|---|---|---|---|---|---|
| mo054 | h | Oficial 1ª vidrier. (mà d'obra) | 0.197 | 25.16 | 4.96 |
| mo108 | h | Ajudant vidrier. (mà d'obra) | 0.197 | 22.33 | 4.40 |
| % | % | Costos directes complementaris | 2 % | 9.36 | 0.19 |
|  |  | Costos directes |  |  | 9.55 |
