# Demolició de tancament envidrat format per perfils en "U" de vidre imprès armat, amb mitjans manuals, sense deteriorar els elements constructius contigus, i càrrega manual sobre camió o contenidor

- Propietat de l'arxiu: CYPE INGENIEROS, S.A.
- Format: FIEBDC-3/2002
- Divisa: EUR
- Costos indirectes: 3.00 %
- IVA: 21.00 %

## D Demolicions

### DF Façanes

#### DFV Tancaments envidrats

**DFV030** m² Demolició de tancament envidrat format per perfils en "U" de vidre imprès armat, amb mitjans manuals, sense deteriorar els elements constructius contigus, i càrrega manual sobre camió o contenidor.
Demolició de tancament envidrat format per perfils en "U" de vidre imprès armat, amb mitjans manuals, sense deteriorar els elements constructius contigus, i càrrega manual sobre camió o contenidor.
Inclou: Demolició de l'element. Fragmentació dels enderrocs en peces manejables. Retirada i arreplegat de enderrocs. Neteja de les restes de l'obra. Càrrega manual d'enderrocs sobre camió o contenidor.
Criteri d'amidament de projecte: Superfície mesurada segons documentació gràfica de Projecte.
Criteri de mesura d'obra: S'amidarà la superfície realment enderrocada segons especificacions de Projecte.
Criteri de valoració econòmica: El preu inclou la demolició dels perfils perimetrals i dels complements.

| Codi | Ut | Descripció | Rendiment | Preu | Import |
|---|---|---|---|---|---|
| mo055 | h | Oficial 1ª vidrier. (mà d'obra) | 0.283 | 26.46 | 7.49 |
| mo110 | h | Ajudant vidrier. (mà d'obra) | 0.283 | 23.49 | 6.65 |
| % | % | Costos directes complementaris | 2 % | 14.14 | 0.28 |
|  |  | Costos directes |  |  | 14.42 |
