# Desmuntatge de vidre laminar de seguretat de 10+10 mm de gruix fixat sobre fusteria, amb mitjans manuals, i càrrega manual del material desmuntat sobre camió o contenidor

- Propietat de l'arxiu: CYPE INGENIEROS, S.A.
- Format: FIEBDC-3/2002
- Divisa: EUR
- Costos indirectes: 3.00 %
- IVA: 21.00 %

## D Demolicions

### DF Façanes

#### DFV Vidres

**DFV050** m² Desmuntatge de vidre laminar de seguretat de 10+10 mm de gruix fixat sobre fusteria, amb mitjans manuals, i càrrega manual del material desmuntat sobre camió o contenidor.
Desmuntatge amb mitjans manuals de vidre laminar de seguretat compost per dues llunes de 10 mm de gruix unides mitjançant una làmina de butiral de polivinil, fixat sobre fusteria, encunyat mitjançant falques de suport perimetrals i laterals, i segellat amb silicona, sense deteriorar la fusteria a la qual se subjecta. Fins i tot p/p de neteja de silicona en la fusteria, aplec, retirada i càrrega manual del material desmuntat sobre camió o contenidor.
Inclou: Desmuntatge dels elements. Retirada i apilament del material desmuntat. Neteja de les restes de l'obra. Càrrega del material desmuntat sobre camió o contenidor.
Criteri d'amidament de projecte: Superfície mesurada segons documentació gràfica de Projecte.
Criteri de mesura d'obra: S'amidarà la superfície realment desmuntada segons especificacions de Projecte.

| Codi | Ut | Descripció | Rendiment | Preu | Import |
|---|---|---|---|---|---|
| mo054 | h | Oficial 1ª vidrier. (mà d'obra) | 0.715 | 25.16 | 17.99 |
| mo108 | h | Ajudant vidrier. (mà d'obra) | 0.715 | 22.33 | 15.97 |
| % | % | Costos directes complementaris | 2 % | 33.96 | 0.68 |
|  |  | Costos directes |  |  | 34.64 |
