# Desmuntatge d'antena col·lectiva de TV via satèl·lit, amb mitjans manuals, i càrrega manual sobre camió o contenidor

- Propietat de l'arxiu: CYPE INGENIEROS, S.A.
- Format: FIEBDC-3/2002
- Divisa: EUR
- Costos indirectes: 3.00 %
- IVA: 21.00 %

## D Demolicions

### DI Instal·lacions

#### DIA Audiovisuals

**DIA010** U Desmuntatge d'antena col·lectiva de TV via satèl·lit, amb mitjans manuals, i càrrega manual sobre camió o contenidor.
Desmuntatge d'antena col·lectiva de TV via satèl·lit, amb mitjans manuals, i càrrega manual sobre camió o contenidor.
Inclou: Desmuntatge de l'element. Retirada i apilament del material desmuntat. Neteja de les restes de l'obra. Càrrega manual del material desmuntat i restes de l'obra sobre camió o contenidor.
Criteri d'amidament de projecte: Nombre d'unitats previstes, segons documentació gràfica de Projecte.
Criteri de mesura d'obra: S'amidarà el nombre d'unitats realment desmuntades segons especificacions de Projecte.
Criteri de valoració econòmica: El preu inclou la retirada del cablejat superficial i el desmuntatge dels accessoris i dels suports de fixació.

| Codi | Ut | Descripció | Rendiment | Preu | Import |
|---|---|---|---|---|---|
| mo001 | h | Oficial 1ª instal·lador de telecomunicacions. (mà d'obra) | 1.769 | 25.32 | 44.79 |
| mo056 | h | Ajudant instal·lador de telecomunicacions. (mà d'obra) | 1.769 | 21.72 | 38.42 |
| % | % | Costos directes complementaris | 2 % | 83.21 | 1.66 |
|  |  | Costos directes |  |  | 84.87 |
