# Desmuntatge d'unitat exterior de sistema d'aire condicionat, de 200 kg de pes màxim, amb mitjans manuals, i càrrega manual sobre camió o contenidor

- Propietat de l'arxiu: CYPE INGENIEROS, S.A.
- Format: FIEBDC-3/2002
- Divisa: EUR
- Costos indirectes: 3.00 %
- IVA: 21.00 %

## D Demolicions

### DI Instal·lacions

#### DIC Calefacció, climatització i A.C.S.

**DIC030** U Desmuntatge d'unitat exterior de sistema d'aire condicionat, de 200 kg de pes màxim, amb mitjans manuals, i càrrega manual sobre camió o contenidor.
Desmuntatge d'unitat exterior de sistema d'aire condicionat, de 200 kg de pes màxim, amb mitjans manuals, i càrrega manual sobre camió o contenidor.
Inclou: Desmuntatge de l'element. Obturació de les conduccions connectades a l'element. Retirada i apilament del material desmuntat. Neteja de les restes de l'obra. Càrrega manual del material desmuntat i restes de l'obra sobre camió o contenidor.
Criteri d'amidament de projecte: Nombre d'unitats previstes, segons documentació gràfica de Projecte.
Criteri de mesura d'obra: S'amidarà el nombre d'unitats realment desmuntades segons especificacions de Projecte.
Criteri de valoració econòmica: El preu inclou el desmuntatge dels accessoris i dels suports de fixació i l'obturació de les conduccions connectades a l'element.

| Codi | Ut | Descripció | Rendiment | Preu | Import |
|---|---|---|---|---|---|
| mo004 | h | Oficial 1ª calefactor. (mà d'obra) | 2.882 | 25.32 | 72.97 |
| mo103 | h | Ajudant calefactor. (mà d'obra) | 2.882 | 21.72 | 62.60 |
| mo113 | h | Peó ordinari construcció. (mà d'obra) | 0.801 | 20.46 | 16.39 |
| % | % | Costos directes complementaris | 2 % | 151.96 | 3.04 |
|  |  | Costos directes |  |  | 155.00 |
