# Desmuntatge d'aspirador estàtic de coberta, amb mitjans manuals, i càrrega manual sobre camió o contenidor

- Propietat de l'arxiu: CYPE INGENIEROS, S.A.
- Format: FIEBDC-3/2002
- Divisa: EUR
- Costos indirectes: 3.00 %
- IVA: 21.00 %

## D Demolicions

### DI Instal·lacions

#### DIC Calefacció, climatització i A.C.S.

**DIC105** U Desmuntatge d'aspirador estàtic de coberta, amb mitjans manuals, i càrrega manual sobre camió o contenidor.
Desmuntatge d'aspirador estàtic de coberta, amb mitjans manuals, i càrrega manual sobre camió o contenidor.
Inclou: Desmuntatge de l'element. Retirada i apilament del material desmuntat. Neteja de les restes de l'obra. Càrrega manual del material desmuntat i restes de l'obra sobre camió o contenidor.
Criteri d'amidament de projecte: Nombre d'unitats previstes, segons documentació gràfica de Projecte.
Criteri de mesura d'obra: S'amidarà el nombre d'unitats realment desmuntades segons especificacions de Projecte.
Criteri de valoració econòmica: El preu inclou el desmuntatge dels accessoris i dels elements de fixació.

| Codi | Ut | Descripció | Rendiment | Preu | Import |
|---|---|---|---|---|---|
| mo011 | h | Oficial 1ª muntador. (mà d'obra) | 0.708 | 25.32 | 17.93 |
| mo113 | h | Peó ordinari construcció. (mà d'obra) | 0.708 | 20.46 | 14.49 |
| % | % | Costos directes complementaris | 2 % | 32.42 | 0.65 |
|  |  | Costos directes |  |  | 33.07 |
