# Desmuntatge de centraleta de regulació i control

- Propietat de l'arxiu: CYPE INGENIEROS, S.A.
- Format: FIEBDC-3/2002
- Divisa: EUR
- Costos indirectes: 3.00 %
- IVA: 21.00 %

## D Demolicions

### DI Instal·lacions

#### DIC Calefacció, climatització i A.C.S.

**DIC150** U Desmuntatge de centraleta de regulació i control.
Desmuntatge de centraleta de regulació i control, muntada superficialment o en armari, amb mitjans manuals, i càrrega manual sobre camió o contenidor.
Inclou: Desmuntatge manual de la centraleta de control. Retirada i apilament del material desmuntat. Càrrega manual del material desmuntat sobre camió o contenidor.
Criteri d'amidament de projecte: Nombre d'unitats previstes, segons documentació gràfica de Projecte.
Criteri de mesura d'obra: S'amidarà el nombre d'unitats realment desmuntades segons especificacions de Projecte.

| Codi | Ut | Descripció | Rendiment | Preu | Import |
|---|---|---|---|---|---|
| mo011 | h | Oficial 1ª muntador. (mà d'obra) | 0.147 | 29.34 | 4.31 |
| mo080 | h | Ajudant muntador. (mà d'obra) | 0.147 | 25.28 | 3.72 |
| % | % | Costos directes complementaris | 2 % | 8.03 | 0.16 |
|  |  | Costos directes |  |  | 8.19 |
