# Desmuntatge de protector contra sobretensions

- Propietat de l'arxiu: CYPE INGENIEROS, S.A.
- Format: FIEBDC-3/2002
- Divisa: EUR
- Costos indirectes: 3.00 %
- IVA: 21.00 %

## D Demolicions

### DI Instal·lacions

#### DIP Protecció enfront al raig

**DIP040** U Desmuntatge de protector contra sobretensions.
Desmuntatge de sistema intern de protecció contra sobretensions format per 1 protector per a les línies de subministrament elèctric, telefòniques i informàtiques, amb mitjans manuals, i càrrega manual sobre camió o contenidor.
Inclou: Desmuntatge de l'element. Retirada i apilament del material desmuntat. Neteja de les restes de l'obra. Càrrega manual del material desmuntat i restes de l'obra sobre camió o contenidor.
Criteri d'amidament de projecte: Nombre d'unitats previstes, segons documentació gràfica de Projecte.
Criteri de mesura d'obra: S'amidarà el nombre d'unitats realment desmuntades segons especificacions de Projecte.

| Codi | Ut | Descripció | Rendiment | Preu | Import |
|---|---|---|---|---|---|
| mo102 | h | Ajudant electricista. (mà d'obra) | 1.538 | 25.25 | 38.83 |
| % | % | Costos directes complementaris | 2 % | 38.83 | 0.78 |
|  |  | Costos directes |  |  | 39.61 |
