# Desmuntatge de baixant exterior vista d'alumini, de 300 mm de diàmetre màxim, amb mitjans manuals, i càrrega manual sobre camió o contenidor

- Propietat de l'arxiu: CYPE INGENIEROS, S.A.
- Format: FIEBDC-3/2002
- Divisa: EUR
- Costos indirectes: 3.00 %
- IVA: 21.00 %

## D Demolicions

### DI Instal·lacions

#### DIS Salubritat

**DIS030** m Desmuntatge de baixant exterior vista d'alumini, de 300 mm de diàmetre màxim, amb mitjans manuals, i càrrega manual sobre camió o contenidor.
Desmuntatge de baixant exterior vista d'alumini, de 300 mm de diàmetre màxim, amb mitjans manuals, i càrrega manual sobre camió o contenidor.
Inclou: Desmuntatge de l'element. Obturació de les conduccions connectades a l'element. Retirada i apilament del material desmuntat. Neteja de les restes de l'obra. Càrrega manual del material desmuntat i restes de l'obra sobre camió o contenidor.
Criteri d'amidament de projecte: Longitud mesurada en projecció horitzontal, segons documentació gràfica de Projecte.
Criteri de mesura d'obra: S'amidarà, en projecció horitzontal, la longitud realment desmuntada segons especificacions de Projecte.
Criteri de valoració econòmica: El preu inclou el desmuntatge del material de subjecció, dels accessoris i de les peces especials i l'obturació de les conduccions connectades a l'element.

| Codi | Ut | Descripció | Rendiment | Preu | Import |
|---|---|---|---|---|---|
| mo113 | h | Peó ordinari construcció. (mà d'obra) | 0.218 | 20.46 | 4.46 |
| % | % | Costos directes complementaris | 2 % | 4.46 | 0.09 |
|  |  | Costos directes |  |  | 4.55 |
