# Desmuntatge de muntacotxes

- Propietat de l'arxiu: CYPE INGENIEROS, S.A.
- Format: FIEBDC-3/2002
- Divisa: EUR
- Costos indirectes: 3.00 %
- IVA: 21.00 %

## D Demolicions

### DI Instal·lacions

#### DIT Transport

**DIT020** U Desmuntatge de muntacotxes.
Desmuntatge de muntacotxes hidràulic, per a 2 parades (3 m), compost de portes interiors, portes exteriors, ganxos de fixació, llums d'enllumenat del buit, passacables, grup tractor, amortidors de fossa, limitador de velocitat i paracaigudes, quadre i cable de maniobra, recorregut de guies i pistó, selector de desocupades, botonera de pis, xassís de cabina i contrapès i sistemes de seguretat; amb mitjans manuals, i càrrega manual sobre camió o contenidor.
Criteri de valoració econòmica: El preu inclou el desmuntatge de la instal·lació elèctrica.
Inclou: Desmuntatge de la instal·lació elèctrica. Desmuntatge de l'element. Retirada i apilament del material desmuntat. Neteja de les restes de l'obra. Càrrega manual del material desmuntat i restes de l'obra sobre camió o contenidor.
Criteri d'amidament de projecte: Nombre d'unitats previstes, segons documentació gràfica de Projecte.
Criteri de mesura d'obra: S'amidarà el nombre d'unitats realment desmuntades segons especificacions de Projecte.

| Codi | Ut | Descripció | Rendiment | Preu | Import |
|---|---|---|---|---|---|
| mo020 | h | Oficial 1ª construcció. (mà d'obra) | 36.628 | 28.42 | 1040.97 |
| mo113 | h | Peó ordinari construcció. (mà d'obra) | 36.628 | 23.81 | 872.11 |
| mo018 | h | Oficial 1ª serraller. (mà d'obra) | 36.628 | 28.86 | 1057.08 |
| mo059 | h | Ajudant serraller. (mà d'obra) | 36.628 | 25.36 | 928.89 |
| % | % | Costos directes complementaris | 2 % | 3899.05 | 77.98 |
|  |  | Costos directes |  |  | 3977.03 |
