# Desmuntatge de fulla d'armari de paret de fusteria de fusta, galzes, tapajunts i ferraments, amb mitjans manuals i càrrega manual del material desmuntat sobre camió o contenidor

- Propietat de l'arxiu: CYPE INGENIEROS, S.A.
- Format: FIEBDC-3/2002
- Divisa: EUR
- Costos indirectes: 3.00 %
- IVA: 21.00 %

## D Demolicions

### DP Particions i extrasdossats

#### DPA Armari de paret

**DPA020** Ut Desmuntatge de fulla d'armari de paret de fusteria de fusta, galzes, tapajunts i ferraments, amb mitjans manuals i càrrega manual del material desmuntat sobre camió o contenidor.
Desmuntatge de fulla d'armari de paret de fusteria de fusta, galzes, tapajunts i ferraments, amb mitjans manuals. Fins i tot p/p de neteja, aplec, retirada i càrrega manual del material desmuntat sobre camió o contenidor.
Inclou: Desmuntatge dels elements. Retirada i apilament del material desmuntat. Neteja de les restes de l'obra. Càrrega del material desmuntat sobre camió o contenidor.
Criteri d'amidament de projecte: Nombre d'unitats previstes, segons documentació gràfica de Projecte.
Criteri de mesura d'obra: S'amidarà el nombre d'unitats realment desmuntades segons especificacions de Projecte.

| Codi | Ut | Descripció | Rendiment | Preu | Import |
|---|---|---|---|---|---|
| mo016 | h | Oficial 1ª fuster. (mà d'obra) | 0.210 | 23.72 | 4.98 |
| mo056 | h | Ajudant fuster. (mà d'obra) | 0.210 | 20.84 | 4.38 |
| % | % | Costos directes complementaris | 2 % | 9.36 | 0.19 |
|  |  | Costos directes |  |  | 9.55 |
