# Desmuntatge amb recuperació del material de ferramenta de tancament en porta interior de pas de fusteria de fusta, amb mitjans manuals

- Propietat de l'arxiu: CYPE INGENIEROS, S.A.
- Format: FIEBDC-3/2002
- Divisa: EUR
- Costos indirectes: 3.00 %
- IVA: 21.00 %

## D Demolicions

### DP Particions i extrasdossats

#### DPP Portes de pas interiors

**DPP030** Ut Desmuntatge amb recuperació del material de ferramenta de tancament en porta interior de pas de fusteria de fusta, amb mitjans manuals.
Desmuntatge de ferramenta de tancament en porta interior de pas de fusteria de fusta, amb mitjans manuals i recuperació del material per a la seva posterior ubicació en altre emplaçament. Fins i tot p/p de neteja, aplec, retirada i càrrega manual del material desmuntat i de les restes de l'obra produïts durant els treballs, sobre camió o contenidor.
Inclou: Desmuntatge dels elements. Aplec dels materials a reutilitzar. Neteja de les restes de l'obra. Càrrega del material desmuntat sobre camió o contenidor.
Criteri d'amidament de projecte: Nombre d'unitats previstes, segons documentació gràfica de Projecte.
Criteri de mesura d'obra: S'amidarà el nombre d'unitats realment desmuntades segons especificacions de Projecte.

| Codi | Ut | Descripció | Rendiment | Preu | Import |
|---|---|---|---|---|---|
| mo056 | h | Ajudant fuster. (mà d'obra) | 0.166 | 20.84 | 3.46 |
| % | % | Costos directes complementaris | 2 % | 3.46 | 0.07 |
|  |  | Costos directes |  |  | 3.53 |
