# Demolició d'entramat autoportant de plaques de guix laminat (una placa per cara) instal·lades sobre perfileria doble, amb mitjans manuals, i càrrega manual d'enderrocs sobre camió o contenidor

- Propietat de l'arxiu: CYPE INGENIEROS, S.A.
- Format: FIEBDC-3/2002
- Divisa: EUR
- Costos indirectes: 3.00 %
- IVA: 21.00 %

## D Demolicions

### DP Particions

#### DPS Entramats autoportants

**DPS010** m² Demolició d'entramat autoportant de plaques de guix laminat (una placa per cara) instal·lades sobre perfileria doble, amb mitjans manuals, i càrrega manual d'enderrocs sobre camió o contenidor.
Demolició d'entramat autoportant de plaques de guix laminat (una placa per cara) instal·lades sobre perfileria doble, amb mitjans manuals, sense afectar a l'estabilitat dels elements constructius contigus. Fins i tot p/p de demolició dels seus revestiments (enrajolats, etc.), instal·lacions i fusteries incloses, previ desmuntatge de les plaques; neteja, aplec, retirada i càrrega manual de runa sobre camió o contenidor.
Inclou: Demolició de l'entramat i els seus revestiments. Fragmentació dels enderrocs en peces manejables. Retirada i arreplegat de enderrocs. Neteja de les restes de l'obra. Càrrega d'enderrocs sobre camió o contenidor.
Criteri d'amidament de projecte: Superfície mesurada segons documentació gràfica de Projecte.
Criteri de mesura d'obra: S'amidarà la superfície realment enderrocada segons especificacions de Projecte.

| Codi | Ut | Descripció | Rendiment | Preu | Import |
|---|---|---|---|---|---|
| mo113 | h | Peó ordinari construcció. (mà d'obra) | 0.568 | 19.47 | 11.06 |
| % | % | Costos directes complementaris | 2 % | 11.06 | 0.22 |
|  |  | Costos directes |  |  | 11.28 |
