# Demolició de partició interior de fàbrica vista

- Propietat de l'arxiu: CYPE INGENIEROS, S.A.
- Format: FIEBDC-3/2002
- Divisa: EUR
- Costos indirectes: 3.00 %
- IVA: 21.00 %

## D Demolicions

### DP Particions

#### DPT Envà de fàbrica

**DPT010** m² Demolició de partició interior de fàbrica vista, formada per bloc de formigó de 10 cm d'espessor, amb martell pneumàtic, sense afectar a l'estabilitat dels elements constructius contigus, i càrrega manual sobre camió o contenidor.
Demolició de partició interior de fàbrica vista, formada per bloc de formigó de 10 cm d'espessor, amb martell pneumàtic, sense afectar a l'estabilitat dels elements constructius contigus, i càrrega manual sobre camió o contenidor.
Inclou: Demolició de l'element. Fragmentació dels enderrocs en peces manejables. Retirada i arreplegat de enderrocs. Neteja de les restes de l'obra. Càrrega manual d'enderrocs sobre camió o contenidor.
Criteri d'amidament de projecte: Superfície mesurada segons documentació gràfica de Projecte.
Criteri de mesura d'obra: S'amidarà la superfície realment enderrocada segons especificacions de Projecte.
Criteri de valoració econòmica: El preu inclou el desmuntatge previ de les fulles de la fusteria.

| Codi | Ut | Descripció | Rendiment | Preu | Import |
|---|---|---|---|---|---|
| mq05mai030 | h | Martell pneumàtic. (maquinària) | 0.125 | 4.08 | 0.51 |
| mq05pdm110 | h | Compressor portàtil dièsel mitja pressió 10 m³/min. (maquinària) | 0.125 | 6.92 | 0.87 |
| mo112 | h | Peó especialitzat construcció. (mà d'obra) | 0.155 | 21.15 | 3.28 |
| mo113 | h | Peó ordinari construcció. (mà d'obra) | 0.165 | 20.46 | 3.38 |
| % | % | Costos directes complementaris | 2 % | 8.04 | 0.16 |
|  |  | Costos directes |  |  | 8.20 |
