# Obertura de buit per a posterior col·locació de la fusteria

- Propietat de l'arxiu: CYPE INGENIEROS, S.A.
- Format: FIEBDC-3/2002
- Divisa: EUR
- Costos indirectes: 3.00 %
- IVA: 21.00 %

## D Demolicions

### DP Particions

#### DPT Envà de fàbrica

**DPT011** m² Obertura de buit per a posterior col·locació de la fusteria, en partició interior de fàbrica vista, formada per bloc de formigó de 10 cm d'espessor, amb martell pneumàtic, sense afectar a l'estabilitat de la partició o dels elements constructius contigus, i càrrega manual sobre camió o contenidor.
Obertura de buit per a posterior col·locació de la fusteria, en partició interior de fàbrica vista, formada per bloc de formigó de 10 cm d'espessor, amb martell pneumàtic, sense afectar a l'estabilitat de la partició o dels elements constructius contigus, i càrrega manual sobre camió o contenidor.
Inclou: Replanteig del buit en el parament. Tall previ del contorn del forat. Demolició de l'element. Fragmentació dels enderrocs en peces manejables. Retirada i arreplegat de enderrocs. Neteja de les restes de l'obra. Càrrega manual d'enderrocs sobre camió o contenidor.
Criteri d'amidament de projecte: Superfície mesurada segons documentació gràfica de Projecte.
Criteri de mesura d'obra: S'amidarà la superfície realment enderrocada segons especificacions de Projecte.
Criteri de valoració econòmica: El preu inclou el tall previ del contorn del forat, però no inclou el muntatge i desmuntatge de l'estintolament del buit ni la col·locació de llindes.

| Codi | Ut | Descripció | Rendiment | Preu | Import |
|---|---|---|---|---|---|
| mq05mai030 | h | Martell pneumàtic. (maquinària) | 0.138 | 4.08 | 0.56 |
| mq05pdm110 | h | Compressor portàtil dièsel mitja pressió 10 m³/min. (maquinària) | 0.138 | 6.92 | 0.95 |
| op00amo010 |  | Mola o radial. | 1.000 | 0.00 | 0.00 |
| mo112 | h | Peó especialitzat construcció. (mà d'obra) | 0.170 | 21.15 | 3.60 |
| mo113 | h | Peó ordinari construcció. (mà d'obra) | 0.182 | 20.46 | 3.72 |
| % | % | Costos directes complementaris | 2 % | 8.83 | 0.18 |
|  |  | Costos directes |  |  | 9.01 |
