# Demolició de partició interior de fàbrica revestida

- Propietat de l'arxiu: CYPE INGENIEROS, S.A.
- Format: FIEBDC-3/2002
- Divisa: EUR
- Costos indirectes: 3.00 %
- IVA: 21.00 %

## D Demolicions

### DP Particions

#### DPT Envà de fàbrica

**DPT020** m² Demolició de partició interior de fàbrica revestida, formada per bloc ceràmic alleugerit de 29 cm d'espessor, amb mitjans manuals, sense afectar a l'estabilitat dels elements constructius contigus, deixant queixals per facilitar posteriorment la trava amb la nova fàbrica, i càrrega manual sobre camió o contenidor.
Demolició de partició interior de fàbrica revestida, formada per bloc ceràmic alleugerit de 29 cm d'espessor, amb mitjans manuals, sense afectar a l'estabilitat dels elements constructius contigus, deixant queixals per facilitar posteriorment la trava amb la nova fàbrica, i càrrega manual sobre camió o contenidor.
Inclou: Demolició de la fàbrica i els seus revestiments. Fragmentació dels enderrocs en peces manejables. Retirada i arreplegat de enderrocs. Neteja de les restes de l'obra. Càrrega manual d'enderrocs sobre camió o contenidor.
Criteri d'amidament de projecte: Superfície mesurada segons documentació gràfica de Projecte.
Criteri de mesura d'obra: S'amidarà la superfície realment enderrocada segons especificacions de Projecte.
Criteri de valoració econòmica: El preu inclou el desmuntatge previ de les fulles de la fusteria.

| Codi | Ut | Descripció | Rendiment | Preu | Import |
|---|---|---|---|---|---|
| mo113 | h | Peó ordinari construcció. (mà d'obra) | 0.748 | 20.46 | 15.30 |
| % | % | Costos directes complementaris | 2 % | 15.30 | 0.31 |
|  |  | Costos directes |  |  | 15.61 |
