# Desmuntatge de claraboia prefabricada practicable

- Propietat de l'arxiu: CYPE INGENIEROS, S.A.
- Format: FIEBDC-3/2002
- Divisa: EUR
- Costos indirectes: 3.00 %
- IVA: 21.00 %

## D Demolicions

### DQ Cobertes

#### DQL Lluernaris

**DQL010** U Desmuntatge de claraboia prefabricada practicable, de 1,0 a 2,0 m² de superfície, amb mitjans manuals, sense afectar a l'estabilitat dels elements constructius contigus, i càrrega manual sobre camió o contenidor.
Desmuntatge de claraboia prefabricada practicable, de 1,0 a 2,0 m² de superfície, amb mitjans manuals, sense afectar a l'estabilitat dels elements constructius contigus, i càrrega manual sobre camió o contenidor.
Inclou: Desmuntatge de l'element. Retirada i apilament del material desmuntat. Neteja de les restes de l'obra. Càrrega manual del material desmuntat i restes de l'obra sobre camió o contenidor.
Criteri d'amidament de projecte: Nombre d'unitats previstes, segons documentació gràfica de Projecte.
Criteri de mesura d'obra: S'amidarà el nombre d'unitats realment desmuntades segons especificacions de Projecte.

| Codi | Ut | Descripció | Rendiment | Preu | Import |
|---|---|---|---|---|---|
| mo020 | h | Oficial 1ª construcció. (mà d'obra) | 1.077 | 24.50 | 26.39 |
| mo113 | h | Peó ordinari construcció. (mà d'obra) | 1.077 | 20.46 | 22.04 |
| % | % | Costos directes complementaris | 2 % | 48.43 | 0.97 |
|  |  | Costos directes |  |  | 49.40 |
