# Desmuntatge d'estructura metàl·lica i plaques translúcides de lluernari a una aigua de 3 a 8 m de llum màxima

- Propietat de l'arxiu: CYPE INGENIEROS, S.A.
- Format: FIEBDC-3/2002
- Divisa: EUR
- Costos indirectes: 3.00 %
- IVA: 21.00 %

## D Demolicions

### DQ Cobertes

#### DQL Lluernaris

**DQL030** m² Desmuntatge d'estructura metàl·lica i plaques translúcides de lluernari a una aigua de 3 a 8 m de llum màxima, amb equip de oxitall, sense afectar a l'estabilitat dels elements constructius contigus, i càrrega manual sobre camió o contenidor.
Desmuntatge d'estructura metàl·lica i plaques translúcides de lluernari a una aigua de 3 a 8 m de llum màxima, amb equip de oxitall, sense afectar a l'estabilitat dels elements constructius contigus, i càrrega manual sobre camió o contenidor.
Inclou: Desmuntatge de l'element. Retirada i apilament del material desmuntat. Neteja de les restes de l'obra. Càrrega manual del material desmuntat i restes de l'obra sobre camió o contenidor.
Criteri d'amidament de projecte: Superfície mesurada segons documentació gràfica de Projecte.
Criteri de mesura d'obra: S'amidarà la superfície realment desmuntada segons especificacions de Projecte.

| Codi | Ut | Descripció | Rendiment | Preu | Import |
|---|---|---|---|---|---|
| mq08sol010 | h | Equip d'oxitall, amb acetilè com combustible i oxigen com comburent. (maquinària) | 0.255 | 7.37 | 1.88 |
| mo019 | h | Oficial 1ª soldador. (mà d'obra) | 0.313 | 24.89 | 7.79 |
| mo113 | h | Peó ordinari construcció. (mà d'obra) | 0.235 | 20.46 | 4.81 |
| % | % | Costos directes complementaris | 2 % | 14.48 | 0.29 |
|  |  | Costos directes |  |  | 14.77 |
