# Demolició d'aplacat de plaques de pedra natural i picat de la capa base de morter, amb martell elèctric, i càrrega manual d'enderrocs sobre camió o contenidor

- Propietat de l'arxiu: CYPE INGENIEROS, S.A.
- Format: FIEBDC-3/2002
- Divisa: EUR
- Costos indirectes: 3.00 %
- IVA: 21.00 %

## D Demolicions

### DR Revestiments i extrasdossats

#### DRC Xapats

**DRC010** m² Demolició d'aplacat de plaques de pedra natural i picat de la capa base de morter, amb martell elèctric, i càrrega manual d'enderrocs sobre camió o contenidor.
Demolició d'aplacat de plaques de pedra natural i picat de la capa base de morter, amb martell elèctric, eliminant-lo totalment sense deteriorar la superfície suport, que quedarà al descobert i preparada per al seu posterior revestiment. Fins i tot p/p de neteja, aplec, retirada i càrrega manual de runa sobre camió o contenidor.
Inclou: Demolició de l'aplacat amb martell elèctric. Picat del morter d'unió. Retirada i arreplegat de enderrocs. Neteja de les restes de l'obra. Càrrega d'enderrocs sobre camió o contenidor.
Criteri d'amidament de projecte: Superfície mesurada segons documentació gràfica de Projecte.
Criteri de mesura d'obra: S'amidarà la superfície realment enderrocada segons especificacions de Projecte.

| Codi | Ut | Descripció | Rendiment | Preu | Import |
|---|---|---|---|---|---|
| mq05mai040 | h | Martell elèctric. (maquinària) | 0.366 | 2.80 | 1.02 |
| mo113 | h | Peó ordinari construcció. (mà d'obra) | 0.496 | 19.47 | 9.66 |
| % | % | Costos directes complementaris | 2 % | 10.68 | 0.21 |
|  |  | Costos directes |  |  | 10.89 |
