# Demolició de plaques de pedra natural i desmuntatge del sistema mecànic d'ancoratge al parament de façana, amb mitjans manuals i càrrega manual d'enderrocs sobre camió o contenidor

- Propietat de l'arxiu: CYPE INGENIEROS, S.A.
- Format: FIEBDC-3/2002
- Divisa: EUR
- Costos indirectes: 3.00 %
- IVA: 21.00 %

## D Demolicions

### DR Revestiments i extrasdossats

#### DRC Xapats

**DRC020** m² Demolició de plaques de pedra natural i desmuntatge del sistema mecànic d'ancoratge al parament de façana, amb mitjans manuals i càrrega manual d'enderrocs sobre camió o contenidor.
Demolició de plaques de pedra natural i desmuntatge del sistema mecànic d'ancoratge al parament de façana, amb mitjans manuals, sense afectar a l'estabilitat del parament. Fins i tot p/p de demolició de bimbell, cavallons, brancals i llindes de qualsevol tipus; neteja, aplec, retirada i càrrega manual d'enderrocs sobre camió o contenidor.
Inclou: Demolició del revestiment. Desmuntatge del sistema d'ancoratge. Retirada i arreplegat de enderrocs. Neteja de les restes de l'obra. Càrrega d'enderrocs sobre camió o contenidor.
Criteri d'amidament de projecte: Superfície mesurada segons documentació gràfica de Projecte.
Criteri de mesura d'obra: S'amidarà la superfície realment enderrocada segons especificacions de Projecte.

| Codi | Ut | Descripció | Rendiment | Preu | Import |
|---|---|---|---|---|---|
| mo020 | h | Oficial 1ª construcció. (mà d'obra) | 0.425 | 23.30 | 9.90 |
| mo113 | h | Peó ordinari construcció. (mà d'obra) | 0.425 | 19.47 | 8.27 |
| % | % | Costos directes complementaris | 2 % | 18.17 | 0.36 |
|  |  | Costos directes |  |  | 18.53 |
