# Desmuntatge de plaques de pedra natural subjectes amb ancoratge mecànic de perfils metàl·lics vists en "T" al parament de façana

- Propietat de l'arxiu: CYPE INGENIEROS, S.A.
- Format: FIEBDC-3/2002
- Divisa: EUR
- Costos indirectes: 3.00 %
- IVA: 21.00 %

## D Demolicions

### DR Revestiments i extradossats

#### DRC Xapats

**DRC020** m² Desmuntatge de plaques de pedra natural subjectes amb ancoratge mecànic de perfils metàl·lics vists en "T" al parament de façana, amb mitjans manuals i recuperació del material per a la seva posterior ubicació en altre emplaçament, sent l'ordre d'execució del procés invers al de la seva instal·lació, sense afectar a l'estabilitat del sistema d'ancoratge, i càrrega manual sobre camió o contenidor.
Desmuntatge de plaques de pedra natural subjectes amb ancoratge mecànic de perfils metàl·lics vists en "T" al parament de façana, amb mitjans manuals i recuperació del material per a la seva posterior ubicació en altre emplaçament, sent l'ordre d'execució del procés invers al de la seva instal·lació, sense afectar a l'estabilitat del sistema d'ancoratge, i càrrega manual sobre camió o contenidor.
Inclou: Desmuntatge de l'element. Classificació i etiquetatge. Aplec dels materials a reutilitzar. Càrrega manual del material a reutilitzar sobre camió. Retirada i aplec de les restes d'obra. Neteja de les restes de l'obra. Càrrega manual de les restes d'obra sobre camió o contenidor.
Criteri d'amidament de projecte: Superfície mesurada segons documentació gràfica de Projecte.
Criteri de mesura d'obra: S'amidarà la superfície realment desmuntada segons especificacions de Projecte.

| Codi | Ut | Descripció | Rendiment | Preu | Import |
|---|---|---|---|---|---|
| mo011 | h | Oficial 1ª muntador. (mà d'obra) | 0.400 | 25.32 | 10.13 |
| mo080 | h | Ajudant muntador. (mà d'obra) | 0.400 | 21.75 | 8.70 |
| % | % | Costos directes complementaris | 2 % | 18.83 | 0.38 |
|  |  | Costos directes |  |  | 19.21 |
