# Desmuntatge de plaques de pedra natural subjectes amb ancoratge mecànic de perfils metàl·lics vists en "T" al parament de façana

- Propietat de l'arxiu: CYPE INGENIEROS, S.A.
- Format: FIEBDC-3/2002
- Divisa: EUR
- Costos indirectes: 3.00 %
- IVA: 21.00 %

## D Demolicions

### DR Revestiments i extrasdossats

#### DRC Xapats

**DRC020** m² Desmuntatge de plaques de pedra natural subjectes amb ancoratge mecànic de perfils metàl·lics vists en "T" al parament de façana, amb mitjans manuals i càrrega manual del material desmuntat sobre camió o contenidor.
Desmuntatge de plaques de pedra natural subjectes amb ancoratge mecànic de perfils metàl·lics vists en "T" al parament de façana, amb mitjans manuals, sense afectar a l'estabilitat del sistema d'ancoratge. Fins i tot p/p de neteja, aplec, retirada i càrrega manual d'enderrocs sobre camió o contenidor.
Inclou: Desmuntatge de les plaques. Retirada i apilament del material desmuntat. Neteja de les restes de l'obra. Càrrega del material desmuntat i restes de l'obra sobre camió o contenidor.
Criteri d'amidament de projecte: Superfície mesurada segons documentació gràfica de Projecte.
Criteri de mesura d'obra: S'amidarà la superfície realment desmuntada segons especificacions de Projecte.

| Codi | Ut | Descripció | Rendiment | Preu | Import |
|---|---|---|---|---|---|
| mo011 | h | Oficial 1ª muntador. (mà d'obra) | 0.396 | 24.08 | 9.54 |
| mo080 | h | Ajudant muntador. (mà d'obra) | 0.396 | 20.68 | 8.19 |
| % | % | Costos directes complementaris | 2 % | 17.73 | 0.35 |
|  |  | Costos directes |  |  | 18.08 |
