# Desmuntatge amb recuperació del material de plaques de pedra natural subjectes amb ancoratge mecànic de perfils metàl·lics vists en "T" al parament de façana, amb mitjans manuals

- Propietat de l'arxiu: CYPE INGENIEROS, S.A.
- Format: FIEBDC-3/2002
- Divisa: EUR
- Costos indirectes: 3.00 %
- IVA: 21.00 %

## D Demolicions

### DR Revestiments i extrasdossats

#### DRC Xapats

**DRC020** m² Desmuntatge amb recuperació del material de plaques de pedra natural subjectes amb ancoratge mecànic de perfils metàl·lics vists en "T" al parament de façana, amb mitjans manuals.
Desmuntatge de plaques de pedra natural subjectes amb ancoratge mecànic de perfils metàl·lics vists en "T" al parament de façana, amb mitjans manuals i recuperació del material per a la seva posterior ubicació en altre emplaçament, sent l'ordre d'execució del procés invers al de la seva instal·lació, sense afectar a l'estabilitat del sistema d'ancoratge. Fins i tot p/p de neteja, aplec, retirada i càrrega manual del material desmuntat i de les restes de l'obra produïts durant els treballs, sobre camió o contenidor.
Inclou: Desmuntatge de les plaques. Aplec dels materials a reutilitzar. Retirada i arreplegat de enderrocs. Neteja de les restes de l'obra. Càrrega del material desmuntat i restes de l'obra sobre camió o contenidor.
Criteri d'amidament de projecte: Superfície mesurada segons documentació gràfica de Projecte.
Criteri de mesura d'obra: S'amidarà la superfície realment desmuntada segons especificacions de Projecte.

| Codi | Ut | Descripció | Rendiment | Preu | Import |
|---|---|---|---|---|---|
| mo011 | h | Oficial 1ª muntador. (mà d'obra) | 0.496 | 24.08 | 11.94 |
| mo080 | h | Ajudant muntador. (mà d'obra) | 0.496 | 20.68 | 10.26 |
| % | % | Costos directes complementaris | 2 % | 22.20 | 0.44 |
|  |  | Costos directes |  |  | 22.64 |
