# Aixecat de revestiment d'esglaó de ceràmica

- Propietat de l'arxiu: CYPE INGENIEROS, S.A.
- Format: FIEBDC-3/2002
- Divisa: EUR
- Costos indirectes: 3.00 %
- IVA: 21.00 %

## D Demolicions

### DR Revestiments i extradossats

#### DRE Escales

**DRE010** m Aixecat de revestiment d'esglaó de ceràmica, amb mitjans manuals, sense deteriorar la superfície de l'esglaó, que quedarà al descobert i preparada per al seu posterior revestiment, i càrrega manual sobre camió o contenidor.
Aixecat de revestiment d'esglaó de ceràmica, amb mitjans manuals, sense deteriorar la superfície de l'esglaó, que quedarà al descobert i preparada per al seu posterior revestiment, i càrrega manual sobre camió o contenidor.
Inclou: Aixecament del revestiment. Retirada i apilament del material aixecat. Neteja de les restes de l'obra. Càrrega manual del material aixecat i restes de l'obra sobre camió o contenidor.
Criteri d'amidament de projecte: Longitud mesurada segons documentació gràfica de Projecte.
Criteri de mesura d'obra: S'amidarà la longitud realment desmuntada segons especificacions de Projecte.

| Codi | Ut | Descripció | Rendiment | Preu | Import |
|---|---|---|---|---|---|
| mo113 | h | Peó ordinari construcció. (mà d'obra) | 0.428 | 20.46 | 8.76 |
| % | % | Costos directes complementaris | 2 % | 8.76 | 0.18 |
|  |  | Costos directes |  |  | 8.94 |
