# Demolició d'esgraonat de formigó i del seu revestiment de pedra natural, amb martell pneumàtic, i càrrega manual d'enderrocs sobre camió o contenidor

- Propietat de l'arxiu: CYPE INGENIEROS, S.A.
- Format: FIEBDC-3/2002
- Divisa: EUR
- Costos indirectes: 3.00 %
- IVA: 21.00 %

## D Demolicions

### DR Revestiments i extrasdossats

#### DRE Escales

**DRE010** m Demolició d'esgraonat de formigó i del seu revestiment de pedra natural, amb martell pneumàtic, i càrrega manual d'enderrocs sobre camió o contenidor.
Demolició d'esgraonat de formigó i del seu revestiment de pedra natural, amb martell pneumàtic, eliminant-lo totalment sense deteriorar la superfície de la llosa d'escala, que quedarà al descobert. Fins i tot p/p de neteja, aplec, retirada i càrrega manual de runa sobre camió o contenidor.
Inclou: Demolició de l'esgraonat i el seu revestiment. Retirada i arreplegat de enderrocs. Neteja de les restes de l'obra. Càrrega d'enderrocs sobre camió o contenidor.
Criteri d'amidament de projecte: Longitud mesurada segons documentació gràfica de Projecte.
Criteri de mesura d'obra: S'amidarà la longitud realment enderrocada segons especificacions de Projecte.

| Codi | Ut | Descripció | Rendiment | Preu | Import |
|---|---|---|---|---|---|
| mq05mai030 | h | Martell pneumàtic. (maquinària) | 0.116 | 4.08 | 0.47 |
| mq05pdm110 | h | Compressor portàtil dièsel mitja pressió 10 m³/min. (maquinària) | 0.116 | 6.92 | 0.80 |
| mo112 | h | Peó especialitzat construcció. (mà d'obra) | 0.572 | 20.15 | 11.53 |
| % | % | Costos directes complementaris | 2 % | 12.80 | 0.26 |
|  |  | Costos directes |  |  | 13.06 |
