# Aixecat de paviment existent a l'interior de l'edifici, de parquet mosaic de llistons de fusta col·locats amb adhesiu, amb mitjans manuals i càrrega manual d'enderrocs sobre camió o contenidor

- Propietat de l'arxiu: CYPE INGENIEROS, S.A.
- Format: FIEBDC-3/2002
- Divisa: EUR
- Costos indirectes: 3.00 %
- IVA: 21.00 %

## D Demolicions

### DR Revestiments i extrasdossats

#### DRS Terres i paviments

**DRS040** m² Aixecat de paviment existent a l'interior de l'edifici, de parquet mosaic de llistons de fusta col·locats amb adhesiu, amb mitjans manuals i càrrega manual d'enderrocs sobre camió o contenidor.
Aixecat de paviment existent a l'interior de l'edifici, de parquet mosaic de llistons de fusta col·locats amb adhesiu, amb mitjans manuals, sense incloure la demolició de la base suport ni deteriorar els elements constructius contigus. Fins i tot p/p de neteja, aplec, retirada i càrrega manual d'enderrocs sobre camió o contenidor.
Inclou: Aixecat dels elements. Retirada i apilament del material aixecat. Neteja de les restes de l'obra. Càrrega del material aixecat i les restes d'obra sobre camió o contenidor.
Criteri d'amidament de projecte: Superfície mesurada segons documentació gràfica de Projecte.
Criteri de mesura d'obra: S'amidarà la superfície realment desmuntada segons especificacions de Projecte.

| Codi | Ut | Descripció | Rendiment | Preu | Import |
|---|---|---|---|---|---|
| mo112 | h | Peó especialitzat construcció. (mà d'obra) | 0.198 | 20.15 | 3.99 |
| mo113 | h | Peó ordinari construcció. (mà d'obra) | 0.283 | 19.47 | 5.51 |
| % | % | Costos directes complementaris | 2 % | 9.50 | 0.19 |
|  |  | Costos directes |  |  | 9.69 |
