# Aixecat de paviment existent a l'interior de l'edifici

- Propietat de l'arxiu: CYPE INGENIEROS, S.A.
- Format: FIEBDC-3/2002
- Divisa: EUR
- Costos indirectes: 3.00 %
- IVA: 21.00 %

## D Demolicions

### DR Revestiments i extrasdossats

#### DRS Terres i paviments

**DRS040** m² Aixecat de paviment existent a l'interior de l'edifici, de parquet flotant de lamel·les de fusta multicapa acoblades entre si mitjançant adhesiu o amb clips i col·locades, amb mitjans manuals i càrrega manual d'enderrocs sobre camió o contenidor.
Aixecat de paviment existent a l'interior de l'edifici, de parquet flotant de lamel·les de fusta multicapa acoblades entre si mitjançant adhesiu o amb clips i col·locades, amb mitjans manuals, sense incloure la demolició de la base suport ni deteriorar els elements constructius contigus. Fins i tot p/p de neteja, aplec, retirada i càrrega manual d'enderrocs sobre camió o contenidor.
Inclou: Aixecat dels elements. Retirada i apilament del material aixecat. Neteja de les restes de l'obra. Càrrega del material aixecat i les restes d'obra sobre camió o contenidor.
Criteri d'amidament de projecte: Superfície mesurada segons documentació gràfica de Projecte.
Criteri de mesura d'obra: S'amidarà la superfície realment desmuntada segons especificacions de Projecte.

| Codi | Ut | Descripció | Rendiment | Preu | Import |
|---|---|---|---|---|---|
| mo112 | h | Peó especialitzat construcció. (mà d'obra) | 0.184 | 20.15 | 3.71 |
| mo113 | h | Peó ordinari construcció. (mà d'obra) | 0.283 | 19.47 | 5.51 |
| % | % | Costos directes complementaris | 2 % | 9.22 | 0.18 |
|  |  | Costos directes |  |  | 9.40 |
