# Demolició de fals sostre enregistrable de plaques de guix laminat, amb mitjans manuals i càrrega manual d'enderrocs sobre camió o contenidor

- Propietat de l'arxiu: CYPE INGENIEROS, S.A.
- Format: FIEBDC-3/2002
- Divisa: EUR
- Costos indirectes: 3.00 %
- IVA: 21.00 %

## D Demolicions

### DR Revestiments

#### DRT Falsos sostres

**DRT030** m² Demolició de fals sostre enregistrable de plaques de guix laminat, amb mitjans manuals i càrrega manual d'enderrocs sobre camió o contenidor.
Demolició de fals sostre enregistrable de plaques de guix laminat, amb mitjans manuals, sense deteriorar els elements constructius als quals se subjecta. Fins i tot p/p de demolició de tirants, perfileries suport i estructures de suspensió, falses bigues, entrebigat, motlures, cornises i acabaments, neteja, aplec, retirada i càrrega manual d'enderrocs sobre camió o contenidor.
Inclou: Demolició dels elements. Fragmentació dels enderrocs en peces manejables. Retirada i arreplegat de enderrocs. Neteja de les restes de l'obra. Càrrega d'enderrocs sobre camió o contenidor.
Criteri d'amidament de projecte: Superfície mesurada segons documentació gràfica de Projecte.
Criteri de mesura d'obra: S'amidarà la superfície realment enderrocada segons especificacions de Projecte.

| Codi | Ut | Descripció | Rendiment | Preu | Import |
|---|---|---|---|---|---|
| mo111 | h | Peó ordinari construcció. (mà d'obra) | 0.408 | 19.47 | 7.94 |
| % | % | Costos directes complementaris | 2 % | 7.94 | 0.16 |
|  |  | Costos directes |  |  | 8.10 |
