# FIEBDC-3

- Propietat de l'arxiu: CYPE INGENIEROS, S.A.
- Format: FIEBDC-3/2002
- Divisa: EUR
- Costos indirectes: 3.00 %
- IVA: 21.00 %

| Codi | Ut |
|---|---|
| mt18bgg020haada | m² |

## Altres textos de l'arxiu
- Rajola ceràmica de gres de porcellana, estil ciment, sèrie Meteor "GRESPANIA", acabat brillant, color antracita, 30x60 cm i 10 mm de gruix, capacitat d'absorció d'aigua E<0,5%, grup BIa, segons UNE-EN 14411, resistència al lliscament 15
