# Sistema d'ancoratge vertical, de acer inoxidable AISI 304, per a la fixació de plaques de pedra natural de 80x40x3 cm (no incloses en aquest preu)

- Propietat de l'arxiu: CYPE INGENIEROS, S.A.
- Format: FIEBDC-3/2002
- Divisa: EUR
- Costos indirectes: 3.00 %
- IVA: 21.00 %

## F Façanes i particions

### FA Façanes ventilades

#### FAJ Subestructura suport

**FAJ010** m² Sistema d'ancoratge vertical, de acer inoxidable AISI 304, per a la fixació de plaques de pedra natural de 80x40x3 cm (no incloses en aquest preu).
Sistema d'ancoratge vertical, de acer inoxidable AISI 304, per a la fixació de plaques de pedra natural de 80x40x3 cm (no incloses en aquest preu), format per: perfils verticals d'acer inoxidable AISI 304, esquadres de càrrega, esquadres de recolzament i grapes amb pivot; fixat al front de formigó de cada forjat (aproximadament 3 m d'altura lliure) amb tacs mecànics d'acer inoxidable A2, i al suport de formigó o de fàbrica (fck>=150 kp/cm²) cada 1,20 m com a màxim, amb tirafons d'acer inoxidable A2 i tacs de niló.
Inclou: Replanteig. Muntatge de les esquadres. Muntatge dels perfils verticals. Muntatge de les grapes. Resolució de punts singulars.
Criteri d'amidament de projecte: Superfície mesurada segons documentació gràfica de Projecte, amb el mateix criteri que la fulla exterior de façana.
Criteri de mesura d'obra: Es mesurarà la superfície realment executada segons especificacions de Projecte, amb el mateix criteri que la fulla exterior de façana.
Criteri de valoració econòmica: El preu inclou la resolució de trobades i punts singulars, però no inclou el sistema de revestiment.

| Codi | Ut | Descripció | Rendiment | Preu | Import |
|---|---|---|---|---|---|
| mt19paj220h | m² | Subestructura suport composta de sistema d'ancoratge vertical, de acer inoxidable AISI 304, per a la fixació de plaques de pedra natural de 80x40x3 cm (no incloses en aquest preu), format per: perfils verticals d'acer inoxidable AISI 304, esquadres de càrrega, esquadres de recolzament i grapes amb pivot, per fixar al front de formigó de cada forjat (aproximadament 3 m d'altura lliure) amb tacs mecànics d'acer inoxidable A2, i al suport de formigó o de fàbrica (fck>=150 kp/cm²) cada 1,20 m com a màxim, amb tirafons d'acer inoxidable A2 i tacs de niló. (material) | 1.000 | 30.00 | 30.00 |
| mo052 | h | Oficial 1ª muntador de sistemes de façanes prefabricades. (mà d'obra) | 0.261 | 24.57 | 6.41 |
| mo099 | h | Ajudant muntador de sistemes de façanes prefabricades. (mà d'obra) | 0.261 | 21.14 | 5.52 |
| % | % | Costos directes complementaris | 2 % | 41.93 | 0.84 |
|  |  | Costos directes |  |  | 42.77 |
