# Sistema d'ancoratge puntual, de acer inoxidable AISI 304, per a la fixació de plaques de pedra natural de 60x40x3 cm (no incloses en aquest preu)

- Propietat de l'arxiu: CYPE INGENIEROS, S.A.
- Format: FIEBDC-3/2002
- Divisa: EUR
- Costos indirectes: 3.00 %
- IVA: 21.00 %

## F Façanes i particions

### FA Façanes ventilades

#### FAJ Subestructura suport

**FAJ010** m² Sistema d'ancoratge puntual, de acer inoxidable AISI 304, per a la fixació de plaques de pedra natural de 60x40x3 cm (no incloses en aquest preu).
Sistema d'ancoratge puntual, de acer inoxidable AISI 304, per a la fixació de plaques de pedra natural de 60x40x3 cm (no incloses en aquest preu), format per grapes puntuals regulables en vertical i en profunditat, d'acer inoxidable AISI 304, col·locades en el junt vertical; fixat al suport de formigó o de fàbrica (fck>=150 kp/cm²) amb varetes roscades i resina.
Inclou: Replanteig. Muntatge de les grapes. Resolució de punts singulars.
Criteri d'amidament de projecte: Superfície mesurada segons documentació gràfica de Projecte, amb el mateix criteri que la fulla exterior de façana.
Criteri de mesura d'obra: Es mesurarà la superfície realment executada segons especificacions de Projecte, amb el mateix criteri que la fulla exterior de façana.
Criteri de valoració econòmica: El preu inclou la resolució de trobades i punts singulars, però no inclou el sistema de revestiment.

| Codi | Ut | Descripció | Rendiment | Preu | Import |
|---|---|---|---|---|---|
| mt19paj240l | m² | Subestructura suport composta de sistema d'ancoratge puntual, de acer inoxidable AISI 304, per a la fixació de plaques de pedra natural de 60x40x3 cm (no incloses en aquest preu), format per grapes puntuals regulables en vertical i en profunditat, d'acer inoxidable AISI 304, col·locades en el junt vertical, per fixar al suport de formigó o de fàbrica (fck>=150 kp/cm²) amb varetes roscades i resina. (material) | 1.000 | 23.00 | 23.00 |
| mo052 | h | Oficial 1ª muntador de sistemes de façanes prefabricades. (mà d'obra) | 0.220 | 24.57 | 5.41 |
| mo099 | h | Ajudant muntador de sistemes de façanes prefabricades. (mà d'obra) | 0.220 | 21.14 | 4.65 |
| % | % | Costos directes complementaris | 2 % | 33.06 | 0.66 |
|  |  | Costos directes |  |  | 33.72 |
