# Revestiment exterior de façana ventilada, de panells compòsit. Sistema "STRUGAL"

- Propietat de l'arxiu: CYPE INGENIEROS, S.A.
- Format: FIEBDC-3/2002
- Divisa: EUR
- Costos indirectes: 3.00 %
- IVA: 21.00 %

## F Façanes i particions

### FA Façanes ventilades

#### FAS Revestiment exterior de panells compòsit

**FAS020** m² Revestiment exterior de façana ventilada, de panells compòsit. Sistema "STRUGAL".
Revestiment exterior de façana ventilada, de panells compòsit Stacbond FR "STRUGAL", de 4 mm de gruix total, formats per una làmina d'alumini en la cara interior de 0,5 mm d'espessor i una làmina exterior d'aliatge d'alumini EN AW-5005, amb acabat lacat, amb una capa de PVDF Kynar de 22 a 40 micres d'espessor, pretractament lliure de clor en ambdues làmines, i nucli intermedi de baixa densitat, de 3 mm d'espessor, Euroclasse B-s1, d0 de reacció al foc, segons UNE-EN 13501-1, en forma de safates; col·locació en posició vertical mitjançant el sistema d'ancoratge ocult mascle-femella STB-SZ, sobre subestructura suport d'aliatge d'alumini. Inclús tirafons i ancoratges mecànics d'expansió d'acer inoxidable A2, per a la fixació de la subestructura suport.
Criteri de valoració econòmica: El preu no inclou l'aïllament tèrmic.
Inclou: Neteja i preparació de la superfície suport. Replanteig de les juntes de dilatació i draps de treball. Replanteig de l'especejament del revestiment i dels punts d'ancoratge de la subestructura suport. Fixació de la subestructura suport al full principal i al forjat. Preparació del revestiment. Aplomat, anivellament i alineació del revestiment. Fixació definitiva del revestiment a la subestructura suport. Realització de tots els treballs necessaris per a la resolució dels buits. Resolució de punts singulars.
Criteri d'amidament de projecte: Superfície mesurada segons documentació gràfica de Projecte, sense deduir forats menors de 1 m², deduint el 50% dels buits entre 1 i 2 m² i el 100% dels buits majors de 2 m², afegint a canvi, en aquests últims, la superfície de la part interior del buit, corresponent al desenvolupament de brancals i llindes. En els buits que no es dedueixin, o que es dedueixin parcialment, estan inclosos els treballs de realitzar la superfície interior del buit.
Criteri de mesura d'obra: Es mesurarà la superfície realment executada segons especificacions de Projecte, sense deduir forats menors de 1 m², deduint el 50% dels buits entre 1 i 2 m² i el 100% dels buits majors de 2 m², afegint a canvi, en aquests últims, la superfície de la part interior del buit, corresponent al desenvolupament de brancals i llindes. En els buits que no es dedueixin, o que es dedueixin parcialment, estan inclosos els treballs de realitzar la superfície interior del buit.

| Codi | Ut | Descripció | Rendiment | Preu | Import |
|---|---|---|---|---|---|
| mt12pst010gaa1b | m² | Panell compòsit Stacbond FR "STRUGAL", de 4 mm de gruix total, format per una làmina d'alumini en la cara interior de 0,5 mm d'espessor i una làmina exterior d'aliatge d'alumini EN AW-5005, amb acabat lacat, amb una capa de PVDF Kynar de 22 a 40 micres d'espessor, pretractament lliure de clor en ambdues làmines, i nucli intermedi de baixa densitat, de 3 mm d'espessor, Euroclasse B-s1, d0 de reacció al foc, segons UNE-EN 13501-1, conformant una safata vertical, amb DIT Plus de l'Institut Eduardo Torroja núm. 553p; col·locació en posició vertical en façanes ventilades de superfície menor de 250 m² i percentatge de buits menor del 30% mitjançant el sistema d'ancoratge ocult mascle-femella STB-SZ, sobre subestructura suport formada per: perfils verticals en T d'alumini extrudit d'aliatge 6063 amb tractament tèrmic T5 o T6 i esquadres de càrrega i esquadres de recolzament, en L, d'alumini extrudit; amb tirafons d'acer inoxidable A2 i tacs de niló per a la fixació dels perfils al full principal, ancoratges mecànics d'expansió, d'acer inoxidable A2 per a la fixació dels perfils al forjat perfils encadellats S i Z, d'alumini extrudit d'aliatge 6063 amb tractament tèrmic T5 i T6, per al penjant del revestiment i reblons d'acer inoxidable A2 per a la fixació del revestiment als perfils encadellats; amb el preu incrementat el 5% en concepte de peces especials per a la resolució de punts singulars. (material) | 1.000 | 183.31 | 183.31 |
| op00ato010 |  | Tornavís. | 1.000 | 0.00 | 0.00 |
| mo052 | h | Oficial 1ª muntador de sistemes de façanes prefabricades. (mà d'obra) | 1.159 | 29.34 | 34.01 |
| mo099 | h | Ajudant muntador de sistemes de façanes prefabricades. (mà d'obra) | 1.159 | 25.28 | 29.30 |
| % | % | Costos directes complementaris | 3 % | 246.62 | 7.40 |
|  |  | Costos directes |  |  | 254.02 |
