# Llinda de formigó polímer

- Propietat de l'arxiu: CYPE INGENIEROS, S.A.
- Format: FIEBDC-3/2002
- Divisa: EUR
- Costos indirectes: 3.00 %
- IVA: 21.00 %

## F Façanes i particions

### FC Llindars, carregadors i calaixos de persianes

#### FCH Prefabricats de formigó

**FCH040** m Llinda de formigó polímer, de 19x5 cm, amb goteró i ancoratge metàl·lic d'acer galvanitzat, recolzada sobre els brancals, rebuda amb una capa de morter de ciment, industrial, amb additiu hidròfug, M-15, amb un gruix de 15 mm, fixada al forjat mitjançant ancoratges metàl·lics. Inclús massilla de poliuretà per al segellat de junts.
Llinda de formigó polímer, de 19x5 cm, amb goteró i ancoratge metàl·lic d'acer galvanitzat, recolzada sobre els brancals, rebuda amb una capa de morter de ciment, industrial, amb additiu hidròfug, M-15, amb un gruix de 15 mm, fixada al forjat mitjançant ancoratges metàl·lics. Inclús massilla de poliuretà per al segellat de junts.
Inclou: Neteja i preparació del plànol de suport. Replanteig del nivell de suport de la llinda. Col·locació i fixació provisional de la llinda. Aplomat i anivellació. Instal·lació de l'estintolament. Resolució de les unions dels ancoratges al forjat. Segellat de juntes i neteja de la llinda. Retirada de l'estintolament.
Criteri d'amidament de projecte: Longitud mesurada segons documentació gràfica de Projecte, incloent les entregues en els suports.
Criteri de mesura d'obra: Es mesurarà la longitud realment executada segons especificacions de Projecte, incloent els acords en els suports.

| Codi | Ut | Descripció | Rendiment | Preu | Import |
|---|---|---|---|---|---|
| mt08aaa010a | m³ | Aigua. (material) | 0.006 | 1.50 | 0.01 |
| mt09mif010la | t | Morter industrial per a obra de paleta, de ciment, color gris, amb additiu hidròfug, categoria M-15 (resistència a compressió 15 N/mm²), subministrat en sacs, segons UNE-EN 998-2. (material) | 0.008 | 41.79 | 0.33 |
| mt20dho010d | m | Llinda de formigó polímer, de 19x5 cm, amb goteró i ancoratge metàl·lic d'acer galvanitzat. (material) | 1.050 | 41.15 | 43.21 |
| mt20wwa030 | U | Bot de massilla de poliuretà impermeable (310 cm³). (material) | 0.043 | 7.32 | 0.31 |
| op00amo010 |  | Mola o radial. | 1.000 | 0.00 | 0.00 |
| mo020 | h | Oficial 1ª construcció. (mà d'obra) | 0.540 | 24.50 | 13.23 |
| mo113 | h | Peó ordinari construcció. (mà d'obra) | 0.540 | 20.46 | 11.05 |
| % | % | Costos directes complementaris | 2 % | 68.14 | 1.36 |
|  |  | Costos directes |  |  | 69.50 |
