# Façana simple, de xapa perfilada d'acer

- Propietat de l'arxiu: CYPE INGENIEROS, S.A.
- Format: FIEBDC-3/2002
- Divisa: EUR
- Costos indirectes: 3.00 %
- IVA: 21.00 %

## F Façanes i particions

### FL Façanes lleugeres

#### FLA Metàl·liques

**FLA010** m² Façana simple, de xapa perfilada d'acer.
Façana simple, de xapa perfilada d'acer galvanitzat, de 0,75 mm d'espessor, amb nervis d'entre 11 i 13 mm d'altura de cresta, a una separació d'entre 185 i 195 mm, col·locada en posició horitzontal amb un cavalcament de la xapa superior de 100 mm i un cavalcament lateral d'un trapezi i fixada mecànicament a una estructura portant o auxiliar. Inclús accessoris de fixació de les xapes.
Criteri de valoració econòmica: El preu no inclou l'estructura suport ni la resolució de punts singulars.
Inclou: Replanteig de les xapes. Tall, preparació i col·locació de les xapes. Fixació mecànica de les xapes.
Criteri d'amidament de projecte: Superfície mesurada segons documentació gràfica de Projecte, sense duplicar cantonades ni encontres, deduint els buits de superfície major de 3 m².
Criteri de mesura d'obra: Es mesurarà la superfície realment executada segons especificacions de Projecte, sense duplicar cantonades ni encontres, deduint els buits de superfície major de 3 m².

| Codi | Ut | Descripció | Rendiment | Preu | Import |
|---|---|---|---|---|---|
| mt13ccg100p | m² | Xapa perfilada d'acer galvanitzat, de 0,75 mm d'espessor, amb nervis d'entre 11 i 13 mm d'altura de cresta, a una separació d'entre 185 i 195 mm i inèrcia entre 1 i 2 cm4, segons UNE-EN 14782. (material) | 1.030 | 8.37 | 8.62 |
| mt13ccg130b | U | Cargol autoroscant de 5,5x50 mm d'acer inoxidable, amb volandera de EPDM de 16 mm de diàmetre. (material) | 4.030 | 0.45 | 1.81 |
| mt13ccg130a | U | Cargol autoroscant de 4,8x22 mm d'acer inoxidable, amb volandera de EPDM de 16 mm de diàmetre. (material) | 0.480 | 0.30 | 0.14 |
| op00ciz010 |  | Cisalla. | 1.000 | 0.00 | 0.00 |
| op00roe010 |  | Rosegadora. | 1.000 | 0.00 | 0.00 |
| op00ato010 |  | Tornavís. | 1.000 | 0.00 | 0.00 |
| op00tal010 |  | Trepant. | 1.000 | 0.00 | 0.00 |
| mo051 | h | Oficial 1ª muntador de tancaments industrials. (mà d'obra) | 0.405 | 26.41 | 10.70 |
| mo098 | h | Ajudant muntador de tancaments industrials. (mà d'obra) | 0.405 | 22.73 | 9.21 |
| % | % | Costos directes complementaris | 2 % | 30.48 | 0.61 |
|  |  | Costos directes |  |  | 31.09 |
