# Façana simple, de xapa perfilada d'acer

- Propietat de l'arxiu: CYPE INGENIEROS, S.A.
- Format: FIEBDC-3/2002
- Divisa: EUR
- Costos indirectes: 3.00 %
- IVA: 21.00 %

## F Façanes i particions

### FL Façanes lleugeres

#### FLA De xapes d'acer i panells sandwich

**FLA010** m² Façana simple, de xapa perfilada d'acer.
Façana simple, de xapa perfilada d'acer galvanitzat prelacat, de 0,75 mm d'espessor, amb nervis d'entre 40 i 50 mm d'altura de cresta, a una separació d'entre 250 i 270 mm, col·locada en posició horitzontal amb un cavalcament de la xapa superior de 100 mm i un cavalcament lateral d'un trapezi i fixada mecànicament a una estructura portant o auxiliar. Inclús accessoris de fixació de les xapes.
Criteri de valoració econòmica: El preu no inclou l'estructura suport ni la resolució de punts singulars.
Inclou: Replanteig de les xapes. Tall, preparació i col·locació de les xapes. Fixació mecànica de les xapes.
Criteri d'amidament de projecte: Superfície mesurada segons documentació gràfica de Projecte, sense duplicar cantonades ni encontres, deduint els buits de superfície major de 1 m².
Criteri de mesura d'obra: Es mesurarà la superfície realment executada segons especificacions de Projecte, sense duplicar cantonades ni encontres, deduint els buits de superfície major de 1 m².

| Codi | Ut | Descripció | Rendiment | Preu | Import |
|---|---|---|---|---|---|
| mt13ccp100k | m² | Xapa perfilada d'acer galvanitzat prelacat, de 0,75 mm d'espessor, amb nervis d'entre 40 i 50 mm d'altura de cresta, a una separació d'entre 250 i 270 mm i inèrcia entre 15 i 25 cm4, segons UNE-EN 14782. (material) | 1.030 | 8.10 | 8.34 |
| mt13cap030a | U | Kit d'accessoris de fixació, per a xapes perfilades, en façanes. (material) | 0.200 | 19.40 | 3.88 |
| op00ciz010 |  | Cisalla. | 1.000 | 0.00 | 0.00 |
| op00roe010 |  | Rosegadora. | 1.000 | 0.00 | 0.00 |
| op00ato010 |  | Tornavís. | 1.000 | 0.00 | 0.00 |
| op00tal010 |  | Trepant. | 1.000 | 0.00 | 0.00 |
| mo051 | h | Oficial 1ª muntador de tancaments industrials. (mà d'obra) | 0.421 | 28.39 | 11.95 |
| mo098 | h | Ajudant muntador de tancaments industrials. (mà d'obra) | 0.421 | 24.46 | 10.30 |
| % | % | Costos directes complementaris | 2 % | 34.47 | 0.69 |
|  |  | Costos directes |  |  | 35.16 |
