# Partició desmontable formada por mampara modular cega

- Propietat de l'arxiu: CYPE INGENIEROS, S.A.
- Format: FIEBDC-3/2002
- Divisa: EUR
- Costos indirectes: 3.00 %
- IVA: 21.00 %

## F Façanes i particions

### FO Mampares

#### FOM Modulars

**FOM010** m² Partició desmontable formada por mampara modular cega, amb panells de tauler aglomerat de 16 mm d'espessor amb acabat amb melamina, fixats mecànicament amb subjecció oculta, mitjacanyes horitzontals encastades en panell amb perfil de PVC de 10 mm, i càmera entre panells reblerta amb llana de roca.
Subministrament i muntatge de partició desmuntable formada per mampara modular cega, amb panells de tauler aglomerat de 16 mm d'espessor amb acabat amb melamina, fixats mecànicament amb subjecció oculta, mitjacanyes horitzontals encastades en panell amb perfil de PVC de 10 mm, i càmera entre panells reblerta amb llana de roca, perfils verticals interns d'alumini, ocults entre mòduls, perfileria vista superior de 35x45 mm i inferior de 60x45 mm, d'alumini anoditzat o lacat estàndard. Fins i tot p/p de ferraments, rematades, segellat de junts, suports, trobades amb altres tipus de paraments, col·locació de canalitzacions per a instal·lacions i encaixos per a mecanismes elèctrics. Totalment acabada.
Inclou: Replanteig i marcat dels punts de fixació. Aplomat, anivellació i fixació dels perfils que formen l'entramat. Col·locació i fixació del empanellat. Col·locació de la canalització per a instal·lacions. Tractament de les juntes del panell. Rematada del perímetre de l'element, per les dues cares.
Criteri d'amidament de projecte: Superfície mesurada segons documentació gràfica de Projecte.
Criteri de mesura d'obra: Es mesurarà la superfície realment executada segons especificacions de Projecte.

| Codi | Ut | Descripció | Rendiment | Preu | Import |
|---|---|---|---|---|---|
| mt26mmd011d | m² | Mampara modular cega, amb panells de tauler aglomerat de 16 mm d'espessor amb acabat amb melamina, fixats mecànicament amb subjecció oculta, mitjacanyes horitzontals encastades en panell amb perfil de PVC de 10 mm, i càmera entre panells reblerta amb llana de roca, perfils verticals interns d'alumini, ocults entre mòduls, perfileria vista superior de 35x45 mm i inferior de 60x45 mm, d'alumini anoditzat o lacat estàndard. (material) | 1.000 | 131.21 | 131.21 |
| op00ato010 |  | Tornavís. | 1.000 | 0.00 | 0.00 |
| mo011 | h | Oficial 1ª muntador. (mà d'obra) | 1.358 | 24.08 | 32.70 |
| mo080 | h | Ajudant muntador. (mà d'obra) | 1.358 | 20.68 | 28.08 |
| % | % | Costos directes complementaris | 2 % | 191.99 | 3.84 |
|  |  | Costos directes |  |  | 195.83 |
